# FRANKEN MAXIT WDVS STAMM LV MINERALWOLLE GaebWriter V
Leistungsbeschreibung (GAEB 90, DA81)
Projektbezeichnung: FRANKEN MAXIT WDVS STAMM LV MINERALWOLLE  GaebWriter V
Währung: _

## FRANKEN MAXIT WDVS STAMM LV MW
Datum: 18.07.17

*Hinweis*
Grundlage der Ausschreibung ist das Wärmedämm-
Verbundsystem der Firma Franken Maxit GmbH & Co.
Gemäß bauaufsichtlicher Zulassung.
Zulassungsnummer: Z-33.41-1265 / Z-33.43- 1267 /
Z-33.44-1427
Die Zulassung gilt nur für das komplette System. Es
dürfen keine Systembestandteile eingenmächtig
ausgetauscht oder ersetzt werden. Bei der Verwendung
systemfremder Bestandteile erlischt die Gewährleistung
und die Zulassung.

Für Rückfragen stehen Ihnen die Architekten -und
Bauberater der Fa. Franken-Maxit zur Verfügung.

Für die Ausführung sind die Herstellerrichtlinien, die
Regeln der Technik, sowie die einschlägigen DIN-Normen
zu beachten. Insbesondere gelten:
- die allgemeine bauaufsichtliche Zulassung des DIBt
bzw. Europäische Technische Zulassung (ETA) .
        - die Verarbeitungsvorschriften des
Herstellers / Herstellerrichtlinien
        - die Vorschriften der VOB
        - DIN 55699 "Verarbeitung von
Wärmedämm-Verbundsystemen"
     - DIN 1055 Einwirkungen auf Tragwerke, Teil 4:
Windlasten
        - die allgemein anerkannten Regeln der
Technik
        - die besonderen technischen Vorbemerkungen
Desweiteren:
-Merkblatt für Planung und Anwendung von metallischen
Putzprofilen im Außen- und Innenbereich gemäß
des europäischen Fachverbandes der Putzprofilhersteller

-Richtlinie Fassadensockelputz/Außenanlage

-Verputzen, Wärmedämmen, Spachteln, Beschichten bei
hohen und niedrigen Temperaturen

Farbübereinstimmungen und
Farbabweichungen gemäß
BFS Merkblatt Nr. 25.

Gültig sind immer die aktuellen Fassungen.

Die geforderten Nachweise, wie z.B. bauaufsichtliche
Zulassung hat die ausführende Firma vor Beginn der
Arbeiten zu erbringen.

Wenn nichts anderes in den Leistungspositionen
beschrieben, besteht die Leistung aus Lieferung und
fachgerechte Anbringung der in der Position
beschriebenen und benötigten Materialien.

Ist eine Verdübelung erforderlich, so darf diese nur
mit bauaufsichtlich zugelassenen Dübeln entsprechend
der bauaufsichtlichen Zulassung und den
Bemessungsregeln der DIN 1055-4 durchgeführt werden.

Systemkonforme Anschlusslösungen werden auf der
Franken Maxit-Homepage [ http://www.franken-maxit.de ].

Die Verarbeitungsrichtlinien des Systemhalters
(Herstellerrichtlinien) sind einzuhalten.

Der Verarbeiter hat sich vor Ausführung seines Gewerkes
davon zu überzeugen, dass der bauliche Untergrund oder
Vorleistungen den Voraussetzungen für sein Gewerk
entsprechen. Evtl. Bedenken sind dem Auftraggeber vor
Ausführung schriftlich mitzuteilen.

Der Auftragnehmer hat den Untergrund auf
Tragfähigkeit und Eignung entsprechend DIN 18345
zu überprüfen. Bedenken gegen die angetroffenen
Untergründe, insbesondere bei grösseren Unebenheiten
(grösser als nach DIN 18202 zulässig), Ausblühungen
Spannungs- und Setzrissen sowie nicht tragfähigen
Flächen oder zu hohe Baufeuchtigkeit, sind dem
Auftraggeber unverzüglich vor Beginn der Arbeiten
schriftlich mitzuteilen.

Die für die Verarbeitung und Trocknung erforderlichen
Mindesttemperaturen der Luft, der zu verwendenden
Materialien sowie des Putzgrundes sind einzuhalten.

Nach Fertigstellung der Arbeiten ist der bei den
Arbeiten angefallene Schutt im und um den Bau herum
sauber aufzunehmen und entsprechend der geltenden
Vorschriften abzufahren. Bei nicht einwandfreier
Beseitigung des Schutts durch den Auftragnehmer
behält sich die Bauleitung vor, eine Fremdfirma mit
Reinigungsarbeiten zu beauftragen. In diesem Fall
wird der Auftragnehmer mit den Kosten belastet.

Sämtliche Arbeiten verstehen sich einschl.
Lieferung aller erforderlichen Materialien und der
erforderlichen Nebenleistungen, sofern nicht im
Leistungsverzeichnis anders vermerkt.

Folgende bauliche Voraussetzungen müssen vor
Durchführung der nachfolgend beschriebenen Arbeiten
gegeben sein:

Eine nachträgliche Durchfeuchtung muss
ausgeschlossen  sein.

Anschlussrelevante Bauelemente müssen vor Ausführung
montiert sein.

Muster bzw. Probeflächen sind nach Angaben der
Bauleitung herzustellen.

Ausführungszeitraum:

von ..................  bis .....................

Es können nur die Anbieter berücksichtigt werden,
die in der Lage sind, die vorgeschriebene
Ausführungszeit einzuhalten.

Die Gebäudehöhe beträgt .............. m über Oberkante
Gelände.

Das Wärmedämm-Verbundsystem wird auf folgenden
Untergrund aufgebracht.
.....................................................

### 01 BAUSTELLENEINRICHTUNG

*Hinweis*
Baustelle einrichten

Werkzeuge und sonstige
Betriebsmittel, die zur vertragsgemässen
Erfüllung der Bauleistungen erforderlich
sind, auf die Baustelle bringen,
bereitstellen und soweit der
Geräteeinsatz nicht gesondert berechnet
wird, betriebsfertig aufstellen einschl.
der dafür notwendigen Arbeiten.
Unterkünfte, Lagerschuppen und
dergleichen, soweit erforderlich,
an- und abtransportieren,
aufbauen und einrichten.

Kosten für Vorhalten, Unterhalten und
Betreiben der Geräte, Anlagen und
Einrichtungen werden nicht mit dieser
Pauschale, sondern mit den
Einheitspreisen der entsprechenden
Teilleistung vergütet.

**01.0001 Behördliche Genehmigungen**
Einholen der für die ausgeschriebenen
Arbeiten benötigten Anträge, Genehmigungen,
einschl. Entrichtung der Gebühren.
Kosten werden auf Nachweis erstattet.
Menge: 1,000 psch

**01.0002 Strom- und Wassanschluss herstellen**
Strom- und Wasseranschluss, sowie
Entsorgungseinrichtungen und dergleichen
für die Baustelle, soweit erforderlich
herstellen.
Menge: 1,000 psch

**01.0003 Verkehrszeichen**
Die gem.# 45 Abs. 6 StVO zur ordnungsgemässen Kennzeichnung und Beschilderung,
bzw. zur Sicherung der Baustelle notwendigen
Verkehrsschilder und Verkehrszeichen, sowie
Hinweis- und Informationsschilder aufstellen
und eine Woche vorhalten als Grundeinsatzzeit.
Menge: 1,000 St

**01.0004 Vorhalten Verkehrszeichen**
Vorhalten Verkehrszeichen nach StVO mit Reflexfolie,
mit Aufstellvorrichtung. An- und Abtransport, sowie
Einrichtungskosten auf Nachweis in gesonderter
Position.
Menge: 1,000 psch

**01.0005 Sicherheitsbaken**
Die gem.# 45 Abs. 6 StVO zur ordnungsgemässen
Kennzeichnung und Beschilderung, bzw. zur
Sicherung der Baustelle notwendigen Sicherheitsbaken
aufstellen und eine Woche vorhalten als
Grundstandzeit.
Einschl. Schilderständer und Beschwerungsmaterial.
Menge: 1,000 psch

**01.0006 TL- Leitbaken Vorhaltung**
Vorhalten von TL- Leitbaken mit BAST-
Prüfnummer.An- und Abtransport, sowie
Einrichtungskosten auf Nachweis in
gesonderter Position.
Menge: 1,000 St

**01.0007 Bauzaun mit Rahmen und Drahtgitter**
Liefern, montieren, unterhalten und
demontieren eines Bauzauns, ca. 2,0 m
hoch, mit Metallgitterrahmen und mit
Drahtgitter. Für die Dauer der Bauzeit
vorhalten.
Menge: 1,000 m

**01.0008 Aufstellen Materialcontainer**
Aufstellen eines Materialcontainer,
incl. An - und Abtransport und einer Woche
Grundeinsatzzeit.
Menge: 1,000 St

**01.0009 Vorhaltung Materialcontainer**
Vorhaltung Materialcontainer
über die Grundeinsatzzeit
hinaus, für jede weitere angefangene
Woche.
Menge: 1,000 St

**01.0010 Aufstellen Aufenthaltswagen**
Aufstellen eines Aufenthaltswagens/ Container
6-8 Pers., einschl. An- und Abtransport und
einer Woche Grundeinsatzzeit.
Menge: 1,000 St

**01.0011 Vorhaltung Aufenthaltswagen**
Vorhaltung Aufenthaltswagen über
die Grundeinsatzzeit hinaus für jede weitere
angefangene Woche.
Menge: 1,000 St

**01.0012 Aufstellen Toilettenkabine**
Aufstellen einer Toilettenkabine einschl.
Anschluss, An- und Abtransport, Entsorgung
über 4 Wochen Grundeinsatzzeit.
Menge: 1,000 St

**01.0013 Vorhalten Toilettenkabine**
Vorhalten einer Toilettenkabine einschl.
Anschluss, An- und Abtransport, Entsorgung
für jede weitere angefangene Woche.
Menge: 1,000 St

**01.0014 Bauschutt/ Abfall-Container**
An- und Abtransport, vorhalten von
befüllbarem Bauschutt-Container auf
der Baustelle für anfallenden Bauschutt,
bzw. anfallenden Abfall.
Inkl. Kipp- und Deponiegebühren.
Menge: 1,000 t

**01.0015 Sondermüll-Container**
An- und Abtransport, vorhalten von
befüllbarem Sondermüll-Container
auf der Baustelle für anfallenden
Sondermüll. Inkl. Kipp- und
Deponiegebühren.
Menge: 1,000 t

**01.0016 Sondernutzungsgenehmigung**
Einholen einer Sondernutzungsgenehmigung
wenn die Entsorgungslage auf öffentl.
Verkehrsflächen aufgebaut und abgestellt
werden muss.
Menge: 1,000 psch

**01.0017 Feststoff- Fangsystem über Auffangrinnen**
Liefern und montieren eines Feststoff- Fangsystems
auf der Gerüst Innen- und Aussenseite oberhalb
der Auffangrinnen zum Schutze vor Beschädigungen
der Folien und Abdeckungen durch Herabfallende
feste Stoffe, Geräte und Teile. Mittels Aquasave-
System Tafeln oder Holzbohlen am Gerüst befestigt
und nach Herstellerrichtlinien verarbeitet. Abrechnung
nach m bei Vorhaltung 1 Tag.
Menge: 1,000 m

**01.0018 Abhängen des Aussengerüstet mit Planen**
Abhängen des Aussengerüstes mit Gitterplanen
( Delta- Planen), befestigt mit
Knebelbindern. Stossfugen überlappt, zum
Auffangen des durch den Rückprall entstehenden,
verunreinigten Schmutzwassers.
Menge: 1,000 m²

**01.0019 Zusatzverankerung des Gerüstes**
Zusatzverankerung des Gerüstes
die lt. Statik wegen erhöhter Windlasten bei
Planenabhängung notwendig sind.
Menge: 1,000 St

**01.0020 Auffangrinne an der Gerüstinnenseite**
Herstellen eines Schmutzwasserauffangsystems
durch Montieren von Auffangrinnen auf der Innenseite
des Gerüstes, einschl. aller Befestigungsmittel,
Gelenke, Bögen und Halterungen.
Abdichten zwischen Hauswand und Wannensystem.
Menge: 1,000 m

**01.0021 Auffangsystem mit Halbdielen und Planen**
Herstellen eines Schmutzwasserauffangsystems
an Flächen ohne Gerüst, mit Halbdielen und
Planen verspannt und befestigt einschl.
Abdichten zwischen Wanne und Hauswand.
Menge: 1,000 St

**01.0022 Austellen und vorhalten eines Behälters mit Tauchpumpe**
Aufstellen und vorhalten eines schlagfesten
Auffangbehälters und elektronisch geregelten
Tauchpumpen. Abrechnung je Arbeitstag.
Menge: 1,000 St

**01.0023 Abdichten m. Schachtabdeckungen**
Abdichten von Hofeinlaufschächten, Gullyeinläufen
Balkon- und Terassenentwässerungen, bei Arbeiten
ohne Wannen- bzw. Auffangsysteme.
Menge: 1,000 St

**01.0024 Bewuchs fachgerecht beschneiden**
Fachgerechtes entfernen des
vorhandenen Bewuchses im Bereich der
Gerüststandflächen, so dass eine
ordnungsgemässe Gerüstmontage,
gewährleistet ist.

Sträucher, und andere Pflanzen
sind nach Angaben der Bauleitung
sorgsam auszuheben, seitlich zu
lagern und nach Abschluss aller Arbeiten
wieder einzupflanzen. Der
Lagerplatz ist mit der Bauleitung
abzustimmen.
Menge: 1,000 psch

**01.0025 Aufbauen von Lagerbehälter**
Liefern und Aufbauen von säurefesten
Schmutzwasser- Sammelbehältern für die
Zwischenlagerung des angefallenen Schmutzwassers zur späteren Abholung und zur
Entsorgung des Schadstoffgutes in einer
Sondermüllverwertung.
Menge: 1,000 St

**01.0026 Schmutzwasserreinigungsanlage**
Aufstellen und Bedienen einer mobilen
Schmutzwasser- Reinigungsanlage mit
Reaktionsfilter, Schrägklärer, Absetzbecken,
Sieben und Filtern, sowie Wasserrecyclingtank
mit Anschlüssen für Wasserstrahlgeräte zur
Wiederverwendung des bearbeiteten und
gereinigten Wassers.
Entsprechend den behördlichen Vorschriften.
Menge: 1,000 St

**01.0027 Rückbau Erdreich**
Entfernen des vorhandenen Erdreiches ca......... cm.
tief und ca. ..... cm. breit, bis zum Übergangsbereich
der evtl. vorhandener Bauwerksabdichtung sowie
seitliches Lagern des Materials. Nach Fertigstellung
der Fassadenarbeiten erfolgt die Wiederherstellung mit
einer ca....... cm. breiten Kiestraufe bei der
unbedingt eine Noppenfolie als mechanischer
Schutz mit eingebaut werden muss.
Es handelt sich hierbei um eine Vlieskaschierte
Drän-/Schutzmatte aus Polystyrol-Regenerat fachgerecht
aufbringen und ggfs. mit filterstabiler Ringdrainage
verbinden.

Produkt:  maxit san Schutz-und Drainagenmatte

Angebotenes Fabrikat:
Einheit: m³

**01.0028 Rückbau Pflasterbelag**
Entfernen des Pflasterbelages und ausheben des
vorhandenen Schotters ca..........cm. tief bis zum
Übergangsbereich der evtl. vorhandenen
Bauwerksabdichtung sowie seitliches Lagern des
Materials. Nach Fertigstellung der Arbeiten erfolgt die
Wiederherstellung des Pflasterbelages, bei der
unbedingt eine Noppenfolie als mechanischer Schutz mit
eingebaut werden muss. Es handelt sich hierbei um eine
Vlieskaschierte Drän-/Schutzmatte aus Polystyrol-
Regenerat fachgerecht aufbringen und ggfs. mit
filterstabiler Ringdrainage verbinden.

Produkt:  maxit san Schutz-und Drainagenmatte

Angebotenes Fabrikat:
.
Einheit: m³

**01.0029 Kiestraufe freilegen**
Entfernen der Kieselsteine und ausheben des vorhandenen
Schotters ca. ..... cm. tief bis zum Übergangsbereich
der evtl. vorhandenen Bauwerksabdichtung sowie
seitliches Lagern des Materials. Nach Fertigstellung
der Arbeiten erfolgt die Wiederherstellung der
Kiestraufe, bei der unbedingt eine Noppenfolie als
mechanischer Schutz mit eingebaut werden muss. Es
handelt sich hierbei um eine Vlieskaschierte
Drän-/Schutzmatte aus Polystyrol- Regenerat fachgerecht
aufbringen und ggfs. mit filterstabiler Ringdrainage
verbinden.

Produkt:  maxit san Schutz-und Drainagenmatte

Angebotenes Fabrikat:
.
Einheit: m³

**01.0030 Baustelle räumen**
Baustelle von allen Geräten, Anlagen,
Einrichtungen und dergleichen räumen.
Verunreinigungen beseitigen.
Menge: 1,000 psch

### 02 GERÜSTBAU

*Hinweis*
Bei den Gerüstarbeiten sind die Vorschriften der
Bauberufsgenossenschaften einzuhalten.

**02.0001 Vorhaltung Fassadengerüst 0,70 m**
Gebrauchsüberlassung des Fassadengerüstes 0,70
Belagbreite, 200 kg/m², über die vereinbarte
Grundeinsatzzeit hinaus, als Vorhaltung je
angefangene Kalenderwoche.
.................Wochen
Menge: 1,000 m²

**02.0002 Folienabdeckung der Gerüstflächen**
Bodenflächen im Bereich des Gerüsts
mit gewebeverstärkter PVC-Gitterfolie
auslegen und sichern.
Mindestbreite unter dem Gerüst: 2,0 m.
Folienschäden sind umgehend zu beheben.
Vorhaltung für die Dauer der Bauzeit.
Einheit: m²

**02.0003 Schutzdach**
Schutzdach nach DIN 4420 an Gerüst, Belag
aus Bohlen, Breite ca. 1,50- 2,00 m, Bordwandhöhe 0,60- 0,80 m. Schutzdachhöhe 2,50- 5,00m
auf- und abbauen. Gebrauchsüberlassung bis
4 Wochen Grundeinsatzzeit.
Menge: 1,000 lfm

**02.0004 Vorhaltung Schutzdach**
Vorhaltung und Gebrauchsüberlassung des
Schutzdaches und Lastenverteiler, über die
Grundeinsatzzeit hinaus als Vorhaltung je
angefangene Kalenderwoche.
......................Wochen
Menge: 1,000 lfm

**02.0005 Personendurchgang auf Gehwegen**
Zulage zur Pos. Gerüst für Auf- und Abbauen
eines Personendurchganges auf Gehwegen,
durch den Einbau von 1,50 m breiten
Durchgangsrahmen.
Gebrauchsüberlassung bis 4 Wochen
Grundeinsatzzeit.
Menge: 1,000 lfm

**02.0006 Fussgängertunnel als Personendurchgang**
Auf- und Abbauen eines Fussgängertunnels als
Personendurchgang auf Gehwegen zum Schutze
gegen herabfallende Bauteile, Baustoffe und
Flüssigkeiten, einschl. 4 Wochen Grundeinsatzzeit.
Verkleiden der 1,50 m breiten Durchgangsrahmen
mit einer Bretterverschalung. Abdichten mit PVC- Planen
Menge: 1,000 lfm

**02.0007 Vorhaltung Fussgängertunnel**
Gebrauchsüberlassung des Fussgängertunnels,
über die Grundeinsatzzeit hinaus als Vorhaltung
je angefangene Kalenderwoche.
.....................Wochen
Menge: 1,000 lfm

**02.0008 Auslegergerüst mit Konsole 70 cm**
Herstellen einer Gerüstverbreiterung als
Auslegergerüst mit Konsolen 70 cm breit,
nach DIN 4420 und DIN 18451 mit 200 kg/m²
belastbar, nach Herstellerrichtlinien.
Menge: 1,000 lfm

**02.0009 Vorhaltung Konsolen 70 cm**
Gebrauchsüberlassung der Konsolen
70 cm über die Grundeinsatzzeit hinaus,
als Vorhaltung je angefangene Kalenderwoche.
............Wochen
Menge: 1,000 lfm

**02.0010 Gerüstversatz (Vorhängegerüste)**
Auf- und Abbau eines Vorhängegerüstes als
Gerüstversatz in halber Höhe, bzw. 1m
höhenversetzt durch vorgesetzten Gerüstrahmen 70 cm breit. Mit Rohren diagonal
abgestützt und geeigneten Kupplungen nach
DIN 4420 befestigt, einschliesslich zusätzlicher
Gerüstbefestigung mit Gerüstankern und
4 Wochen Grundeinsatzzeit.
Menge: 1,000 lfm

**02.0011 Fassadengerüst Stahl 1,00 m 300 kg**
Erstellen eines Aussengerüstes nach DIN
18452 und DIN 4420, ausgeführt als Stahlrohrgerüst der Gruppe 2, 1,00 m Belagbreite
mit 300 kg/m² belastbar.
Die Gerüste werden nach den Vorschriften
der LBO, der Gerüstordnung, UVV der
Berufsgenossenschaften und Herstellerrichtlinien auf- und abgebaut, einschl. 4 Wochen
Grundeinsatzzeit.
Menge: 1,000 m²

**02.0012 Vorhaltung Fassadengerüst 1,00m**
Gebrauchsüberlassung des Fassadebgerüstes
Stahl 1, 00 m Belagbreite, 300 kg/m², über die
vereinbarte Grundeinsatzzeit hinaus als Vorhaltung
je angefangene Kalenderwoche.
.......................Wochen
Menge: 1,000 m³

**02.0013 Lastenverteiler mit Bohlen auf Dächern**
Schutzabdeckung mit Bohlen auf Dächern
als Lastverteiler um Punktbelastung zu
vermeiden. Vorher Untergrund (Dachfläche)
mit Planen abdecken, zur Vermeidung
von Verschmutzung, einschliesslich
Auf -und Abbau und Transport.
Menge: 1,000 m²

**02.0014 Schutzabdeckung vollflächig auf Dächern**
Schutzabdeckung vollflächig auf Flachdächern,
Ziegeldächern, Vordächern, Glasdächern,
Loggien, Wintergärten, Vorbauten usw. mit
Bohlen oder Brettern zum Schutze vor
herabfallenden Baustoffen und Materialien
sowie vor Verschmutzung und als Lastenverteiler,
um Punktbelastung zu vermeiden. Vorher
Untergrund mit Planen abdecken.
4 Wochen Grundeinsatzzeit.
Menge: 1,000 m²

**02.0015 Vorhaltung Schutzabdeckung**
Vorhaltung und Gebrauchsüberlassung der
Schutzabdeckung auf Dächern, vollflächig
über die vereinbarte Grundeinsatzzeit hinaus
als Vorhaltung je angefangene Kalenderwoche.
.............Wochen
Menge: 1,000 m²

**02.0016 Gerüstbespannung mit Netz**
Gerüstbespannung mit randverstärkten
Polyäthylen- Gerüstschutz- Netzen, alle
50 cm mit Knebelverbindern befestigt, als
Sicht- Wetter- und Staubschutz, als
Absturzsicherung und zum Schutz vor
herabfallenden Gegenständen, geliefert und
nach Herstellervorschrift angebracht einschl.
4 Wochen Grundeinsatzzeit.
Menge: 1,000 m²

**02.0017 Vorhaltung Gerüstbespannung Netz**
Vorhaltung der Gerüstbespannung mit
Gerüstnetzen über die Grundeinsatzzeit
hinaus, je angefangene Kalenderwoche.
...........Wochen
Menge: 1,000 m²

**02.0018 Gerüstbespannung mit Planen**
Gerüstbespannung mit randverstärkten
Polyäthylen- Gerüstschutz- Plane, alle
50 cm mit Knebelverbindern befestigt, als
Sicht- Wetter- und Staubschutz, als
Absturzsicherung und zum Schutz vor
herabfallenden Gegenständen, geliefert und
nach Herstellervorschrift angebracht einschl.
4 Wochen Grundeinsatzzeit.
Menge: 1,000 m²

**02.0019 Vorhaltung Gerüstbespannung Planen**
Vorhaltung der Gerüstbespannung mit
Gerüstplanen über die Grundeinsatzzeit
hinaus, je angefangene Kalenderwoche.
...........Wochen
Menge: 1,000 m²

**02.0020 Zusätzliche Verankerung**
Zusätzliche Verankerung bei höherer statischer
Belastung des Gerüstes durch erhöhte Windlasten,
die bei einer Gerüstbespannung mit Planen oder
Netzen, aber auch bei Belasung durch Material-
Bags oder Körbe auftreten.
Bei leichten Mauerwerks- und Betonuntergründen sind
speziell zugelassene Dübel zu verwenden.
Statische Berechnungen werden in gesonderter
Position abgerechnet.
Belastungsprüfungen und Erstellen von
Prüfprotokollen sind im Preis enthalten.
Menge: 1,000 St

### 03 UNTERGRUND

**03.0001 Untergrundprüfung**
Untergrundprüfung  auf Masstoleranzen,
Vertiefungen und Tragfähigkeit und ggf. bei
Verschmutzung durch Staub und lose Teile zu reinigen.
Menge: 1,000 m²

**03.0002 Abrissproben**
Ansetzen von Abrissproben zur Überprüfung der
Oberflächenfestigkeit des Untergrundes.
In den zu verwenden mineralischen Klebemörtel,
Schichtdicke ca. 4-6 mm, wird ein ca.40x80 cm großes
Armierungsgewebe mittig darin eingebettet.
Der nicht eingebettete Teil des Armierungsgewebes
bleibt zunächst frei hängen.
Nach ca. 1 Woche Standzeit wird dieser Teil des Gewebes
auf einen runden Teil eines Holzstabes aufgewickelt und
mit beiden Händen an dem Stab nach oben abgerissen.
Das entstehende Bruchbild gibt ein zuverlässigen
Aufschluß über den Zustand und Eignung des
Untergrundes. Wird des Gewebe sauber aus dem
Armierungsmörtel herausgerissen und bleibt der Rest
fest mit dem Untergrund verbunden liegt ein
ausreichende Tragfähigkeit vor.
Wenn nicht sicher ist, das z.B. eine Beschichtung nicht
verseifungsstabil ist, sollte die gesamte Probefläche
während der Erhärtung mit Folie abgedeckt werden sodass
möglichst lange Feuchtigkeit in den Untergund einwirken
kann.
Menge: 1,000 St

**03.0003 Ermittlung der Oberflächenzugfestigkeit**
Für die Ermittlung der Haftzugfestigkeit werden
entsprechend der DIN 1055-6 mindestens
5 Prüfstempel je Seite aufgeklebt.
Messergebnisse : Haftzugswerte und
Abrissergebnis sind schriftlich zu dokumentieren.
Menge: 1,000 St

**03.0004 Entgraten und Reinigen von Betonflächen**
Überprüfung von Betonflächen.
Grate sowie Reste der Holzschalung
sauber entfernen und für weitere Gewerke
vorbereiten.
Menge: 1,000 m²

**03.0005 Trockenreinigung durch Abkehren**
Trockenreinigung durch Abkehren der Wandflächen mit
Stahlbesen. Staub durch Absaugen entfernen.
Einheit: m²

**03.0006 Nassreinigung mit Hochdruckreinigung**
Nassreinigung mit Hochdruck.
Vorhandene Wandfläche mit einem Dampfstrahlgerät
gründich reinigen. Je nach Grad der Schädigung
erfolg die Reinigung bei mäßiger Temperatur und
mäßigem Druck. Nicht festhaftenden Farbanstrich
vollständig entfernen. Schmutzwasser und abgelösten
Farbanstrich geht in das Eigentum des AN über und ist
entsprechend den örtlichen Bestimmungen aufzufangen und
fachgerecht zu entsorgen. Evt. vorhandenen
Waschschleier nach dem Trocknen gründlich abkehren.
Menge: 1,000 m²

**03.0007 Abdeckarbeiten**
Bauteile abkleben/ abdecken, mit Folie mind. 60 my
Bauteile wie Türen, Fenster, Dachüberbauten,
Pflasterbeläge usw. mit Folie 60 my. bzw. Abdeckvlies
abdecken/ abkleben.
Stöße wenn notwendig verkleben.
Abdeckung nach Gebrauch wieder entfernen.
Abrechnung nach m²
Einheit: m²

**03.0008 Entfernen von Schalöl**
Evtl. vorhandene Schalölrückstände mit speziellen
Schalölentferner entfernen. Schalölentferner durch
Sprühen oder mit der Bürste auftragen. Hartnäckige
Rückstände mit einer harten Nylonbürste bearbeiten.
Nach ca. 5-10 Minuten Einwirkzeit mit
Heiswasserhochdruckverfahren gründlich abwaschen.
Schmutzwasser und abgelöste Schalöle entsprechend den
örtlichen Bestimmungen auffangen und fachgerecht
entsorgen. Evtl. vorhandenen Waschschleier nach dem
Trocknen gründlich abkehren.
Benetzungsprobe auf der trockenen und gereinigten
Fläche durch aufgesprühtes Wasser durchführen: es darf
keine Wasserabweisung durch Trennmittelrückstände mehr
zu erkennen sein.

Produkt:  z.B. Beeck Schalölentferner
Einheit: m²

**03.0009 Losen Farbanstrich entfernen**
Entfernen von mürben, schlecht haftenden
Altanstrich mit geeigneten Geräten oder Maßnahmen
(z.B. abkratzen, abbeizen, abstrahlen usw.).
Entsorgung entsprechend den gesetzlichen Vorschriften.
Menge: 1,000 m²

**03.0010 Entfernen von lose haftenden Altputzflächen kleinflächig**
Entfernen von lose haftenden Altputzflächen
kleinflächig mechanisch mit leichtem Gerät vollständig
bis zum Putzgrund. Der anfallende Schutt ist
aufzunehmen und gemäß den geltenden gesetzlichen
Bestimmungen zu entsorgen.

Mittlere Putzdicke ....  mm

Größe der zu entfernenden Altputzflächen bis zu 1m²

Putzart: Kalk-Zement-bzw.Sandmörtel
Einheit: m²

**03.0011 Entfernen von Altputzflächen**
Entfernen von Altputzflächen mechanisch mit leichtem
Gerät vollständig bis zum Putzgrund.
Der anfallende Schutt ist aufzunehmen und gemäss den
geltenden gesetzlichen Bestimmungen zu entsorgen.

Mittlere Putzdicke ..........  mm
Menge: 1,000 m²

**03.0012 Klinker-Riemchen entfernen**
Entfernen von losen, schlecht haftenden
Klinkern, bzw. Riemchen.
Einschliesslich Mörtelbett oder
Kleberreste.
Menge: 1,000 m²

**03.0013 Entfernen von Faserzementplatten**
Entfernen von Faserzementplatten an der Hausfassade
incl. Unterkonstruktion aus Holzlatten und der darin
verbauten Dämmplatten aus Mineralwolle bzw. Polystyrol
in einer Dämmstoffstärke von ca. .... mm. Der Nachweis
zum  fachgerechten Rückbau und deren Entsorgung der
Materialien gemäß den geltenden gesetzlichen
Bestimmungen ist der Bauleitung und dem Bauherren
unbedingt vorzulegen. Größe der Fassadenplatten ca.
......cm x ......cm
Einheit: m²

**03.0014 Toleranzen ausgleichen**
Untergrundtoleranzen und Fehlstellen von mehr als 10 mm
mit Kalkzementmörtel bzw. im Sockelbereich
mit Zementmörtel ausgleichen. Die evtl. benötigte
Haftspachtelung für glatte Betonflächen ist in dem
Einheitspreis mit einzukalkulieren.

Druckfestigkeitsklasse nach EN 998-1 CS II, III, IV
nach DIN 18550-1 P II, III

Produkte:  maxit ip 14/ 14 L/ 18 E/ 18 ML
  maxit multi Haftspachtel
Einheit: m²

**03.0015 Ausgleichsputz**
Liefern und Auftragen eines Ausgleichsputzes aus
Kalkzementmörtel CS II nach EN 998-1 (P II nach DIN
18550) bzw. im Sockelbereich mit Zementmörtel zur
Egalisation des Untergrundes. Die evtl. benötigte
Haftspachtelung für glatte Betonflächen ist in dem
Einheitspreis mit einzukalkulieren.
Standzeit ca. 1 Tag / mm

Schichtdicke: 10 mm

Druckfestigkeitsklasse nach EN 998-1 CS II, III, IV
nach DIN 18550-1 P II, III

Produkte:  maxit ip 14/ 14 L/ 18 E/ 18 ML
  maxit multi Haftspachtel
Menge: 1,000 m²

**03.0016 Ausgleichsputz Zulage für Mehrverbrauch**
Ausgleichsputz wie vor, jedoch Schichtdicken
über 10 mm las Zulage.
Mehrdicke je mm.

Schichtdicke:...... mm

Druckfestigkeitsklasse nach EN 998-1 CS II, III, IV
nach DIN 18550-1 P II, III

Produkte:  maxit ip 14/ 14 L/ 18 E/ 18 ML
Menge: 1,000 m²

**03.0017 Mauerwerksfehlstellen beseitigen**
Fehlstellen im vorhandenen Mauerwerk mittels
entsprechenden Steinen und Mauermörtel, bzw.
Putzmörtel schliessen.

Größe: ..........x.........x........

Produkte: maxit mur 950 / mur 956
  maxit ip 18 /ip 18 ML
  Mauersteine: ...............
Menge: 1,000 m2

**03.0018 Entfernen von Altputz an Leibungen**
Altputz an den Fensterleibungen abstemmen.
Der anfallende Schutt ist aufzunehmen und gemäss den
geltenden gesetzlichen Bestimmungen zu entsorgen.

mittlere Putzdicke: ...........mm
Menge: 1,000 lfm

**03.0019 Leibungsmauerwerk abstemmen**
Für anschließende Leibungsdämmung. Mittels
Trennschneider o.ä. seitlich eine senkrechte
Schnittkante bis auf die Tiefe des Fensterrahmens
ausbilden für anschließende Aufnahme der
Leibungsdämmung. Der ist Bauschutt fachgerecht den
geltenden gesetzlichen Bestimmungen zu entsorgen.

Breite des Ausbruchs: ca. ......... cm

Tiefe bis Fensterrahmen: ca........ cm
Einheit: lfm

**03.0020 Entfernen von Feuchte-und Salzbelastende Altputzflächen**
Entfernen von  Feuchte-und Salzbelastende
Altputzflächen im Sockelbereich mechanisch mit leichtem
Gerät vollständig bis zum Putzgrund. Der anfallende
Schutt ist aufzunehmen und gemäß den geltenden
gesetzlichen Bestimmungen zu entsorgen. Altputzflächen
ca. 1m über Sichtbare Feuchtegrenze entfernen.
Bereich: Sockel
Mittlere Putzdicke........... mm

Putzart: .........................
Einheit: m²

**03.0021 Alte Fensterbänke ausbauen**
Bestehende Fensterbänke ausbauen und
entsorgen.
Menge: 1,000 St

**03.0022 Steinfensterbänke abschneiden**
Steinfensterbänke mittels Trennschneider flächenbündig
mit der Fassade abschneiden. Der anfallende Schutt ist
aufzunehmen und gemäß den geltenden gesetzlichen
Bestimmungen zu entsorgen.

Breite des Fenstersteines ca. ...... mm

Ausladung bis bündig Fassade: ca........ mm
Einheit: lfm

**03.0023 Abtrennen von Rollladenschienen**
Abtrennen der seitlich in die Wandscheibe
einspringenden horizontalen Profile von
Rollladenkasten- Schienen bis Wandebene.
Menge: 1,000 St

**03.0024 Natursteinmauerwerk aus Sandstein im Sockelbereich ausbessern**
Schäden am Sandstein und der  Fugen im Sockelbereich
entfernen und mit Sandsteinreparaturmörtel nahezu
übergangsfrei an dem Bestand anarbeiten.
Das reprofilieren der Oberfläche ist in dieser
Position
mit einzukalkulieren.

Produkte:  Sandsteinreparaturmörtel
  Fugenmörtel
Einheit: m²

**03.0025 Biozidgrund**
zur Beseitigung von Algen-, Moos- und Pilzbefall.
Liefern und volldeckend auf die gereinigten
Betonsäulen und des Kellerabgangs nach
Herstellervorschrift zweimalig unverdünnt auftragen.

Produkt:  maxit prim 1120 Biozidgrund
Einheit: m²

**03.0026 Verfestigen mit Tiefgrund**
Tiefgrund auf leicht saugenden Untergrund  gleichmäßig
und satt nach Herstellervorschrift auftragen, zur
Untergrundvorbereitung für nachfolgend zu verlegendes
Dämmsystem.

Produkt:  maxit prim 1070Tiefgrund
  maxit prim 1075 Tiefgrund-
  Konzentrat
Einheit: m²

**03.0027 Verfestigen mit Putzfestiger**
Stark saugende und sandelnde Altputz- und
Anstrichflächen mit lösemittelfreier Spezialgrundierung
auf Basis einer copolymeren Feindispersion, zur
Verfestigung von mürben, nicht mehr tragfähigen
mineralischen Putzen sowie kreidenden mineralischen
Altanstrichen neutralisieren und verfestigen.

Auftragsart: vollflächig und satt bis zur vollständigen
Tränkung

Produkt:  maxit prim 1100 Putzfestiger
Einheit: m²

**03.0028 Verfestigen mit Silikatfixativ**
Silkatfixativ liefern und auf stark saugende und
sandelnde Altputz- und mineralische Anstrichflächen mit
lösemittelfreier Spezialgrundierung auf Basis von
Wasserglas, vollflächig und satt bis zur
vollständigen Tränkung aufbringen. Die hohe
Tiefenwirkung und die Verkieselung verbessert deutlich
das Haftverhalten.

Produkt: ____maxit Silikatfixativ prim 3020
Einheit: m²

**03.0029 Entkoppelung von konstruktionsbedingten Rissen**
Im Bereich der Risse aufbringen eines mehrlagigen
Glasvlieses mindestens 20 cm. breit. Darüber ein
Punktverschweißetes Drahtgittergewebe aus Edelstahl
mind. mit ca. 5 mm Abstand zum Untergrund befestigen
( WTA- Merkblatt 2-4 Beurteilung und Instandsetzung
von gerissenen Putzen an Fassaden).

Produkt:  Armanet / Stucanet  o.gl.
  maxit multi 285
Einheit: m

### 04 FASSADENDÄMMSYSTEME MINERALWOLLE

*Hinweis*
maxit  Dämmsysteme auf Mineralwollbasis
maxit  Mineralwolle Lamelle geklebt Z-33.44-1427
maxit  Mineralwolle Lamelle geklebt und gedübelt
Z-33.43- 1267
maxit Mineralwolleplatten geklebt und gedübelt
Z-33.43-1267
maxit Mineralwolle (Dickputz)
Z-33.43-1267 / Z-33.44-1427

Die Dübelung erfolgt nach DIN 1055-4 " Windlast"
Entsprechend der Ausarbeitung vor Dr. Oberhaus
erfolgt die Anzahl der Dübelung nach der Tabelle oder
nach dem Berechnungsverfahren. Die Anzahl der Dübel
erfolgt für MW-Lamelle Typ WAP-zh nach der Lastklasse
0,167 und MW- P Typ WAP-zg nach der Lastklasse 0,150.

Dämmplatten vorschriftsmäßig lagern.

**04.0001 Speedy-Logistik für Dämmplatten**
Dämmplatten nicht auf dem Boden lagern, sondern außen
am Gerüst mit zugelassenem Lagerungssystem.
Die Fachinformation "Gerüste für Arbeiten an Fassaden
mit WDV-Sytemen" ist in Absprache mit dem Gerüstbauer
zu beachten.

Produkt:  maxit speedy-Korb-Logistik (MW)
Einheit: m²

*Hinweis*
Es stehen folgende MW Dämmplatten nach EN 13162 zur
Verfügung:

maxit MW-P 036 Format 40 x120, 62,5 xb80
maxit MW-P 035 Format 40 x 120
maxit MW-P 035 Format 62,5 x 80
maxit MW-L 041 Format 20 x 120
maxit MW 036 Brandriegel 20 x120

**04.0002 maxit MW-L 041 Fassade speedy Mineralwolle-Lamellenplatten**
Liefern und Anbringen von werksseitig beidseitig
beschichteten maxit Mineralwolle-Lamellenplatten WLG
041 nach EN 13162, Anwendungstyp WAP zh,
Format 1200 x 200 mm, nicht brennbar nach DIN 4102 -
A1. Bemessungswert der Wärmeleitfähigkeit  = 0,041
W/mK.
Dämmplatten mit mineralischem Kleber nach
Herstellerrichtlinien auf den Untergrund kleben. Die
Dämmplatten sind in der Fläche und im Detailbereich
z.B. Gebäudekanten, Türleibungen etc. fugenlos und
im Verband zu verlegen. Nicht zu vermeidende Fugen
< 5 mm sind mit maxit Füllschaum auszufüllen Fugen > 5
mm sind mit Dämmstoff gleichen Materials zu schliesen.
Diese Platten eigenen sich für die Ausführung als DP-
Dickputzsystem.

Dübeltellergrösse: 140 mm
Wichtig:
Die Dämmplatten sind vor dem Ansteifen des
Klebemörtels unter Einschwimmen anzubringen.

Dämmplattendicke:  ___ mm

Produkte:  maxit MW-L 041 Fassade speedy
  Mineralwolle-Lamellenplatten
  maxit multi 285/292
Einheit: m²

**04.0003 maxit MW-P 035 Fassade Mineralwolleplatten**
Liefern und Anbringen von maxit Mineralwolleplatten
MW-P 035 Fassade nach EN 13162 auf der Kleberseite
aufgebrachte Spezialbeschichtung,
Oberfläche der Armierungsseite hoch verdichtet.
Anwendungstyp WAP zg, Format 625 x 800 mm, nicht
brennbar nach DIN 4102- A1. Bemessungswert der
Wärmeleitfähigkeit  = 0,035 W/mK . Dämmplatten mit
mineralischem Kleber nach Herstellerrichtlinien auf den
Untergrund kleben. Die Dämmplatten sind in der Fläche
und im Detailbereich z.B. Gebäudekanten, Türleibungen
etc. fugenlos und im Verband zu verlegen. Nicht zu
vermeidende Fugen < 5 mm sind mit maxit Füllschaum
auszufüllen Fugen > 5 mm sind mit Dämmstoff gleichen
Materials zu schliesen.
Diese Platten eigenen sich für die Ausführung als DP-
Dickputzsystem.

Wichtig:
Die Dämmplatten sind vor dem Ansteifen des
Klebemörtels unter Einschwimmen anzubringen.

Dübeltellergrösse:  90 mm

Dämmplattendicke:  ___ mm

Produkte:  maxit MW-P 035 Fassade
  Mineralwolleplatte
  maxit multi 285 / 292
Einheit: m²

**04.0004 maxit MW-P 035 Fassade Mineralwolleplatten**
Liefern und Anbringen von maxit Mineralwolleplatten
MW-P 035 Fassade nach EN 13162 auf der Kleberseite
aufgebrachte Spezialbeschichtung,
Oberfläche der Armierungsseite hoch verdichtet.
Anwendungstyp WAP zg, Format 625 x 800 mm, nicht
brennbar nach DIN 4102- A1. Bemessungswert der
Wärmeleitfähigkeit  = 0,035 W/mK . Dämmplatten mit
mineralischem Kleber nach Herstellerrichtlinien auf den
Untergrund kleben. Die Dämmplatten sind in der Fläche
und im Detailbereich z.B. Gebäudekanten, Türleibungen
etc. fugenlos und im Verband zu verlegen. Nicht zu
vermeidende Fugen < 5 mm sind mit maxit Füllschaum
auszufüllen Fugen > 5 mm sind mit Dämmstoff gleichen
Materials zu schliesen.
Diese Platten eigenen sich für die Ausführung als DP-
Dickputzsystem.

Wichtig:
Die Dämmplatten sind vor dem Ansteifen des
Klebemörtels unter Einschwimmen anzubringen.

Dübeltellergrösse:  90 mm

Dämmplattendicke:  ___ mm

Produkte:  maxit MW-P 035 Fassade
  Mineralwolleplatte
  maxit multi 285 / 292
Einheit: m²

**04.0005 maxit MW-P 035 Fassade speedy Mineralwolleplatten**
Liefern und Anbringen von maxit Mineralwolleplatten
MW-P 035 Fassade speedy nach EN 13162 mit verbesserter
schalldämmender Wirkung und beidseitig aufgebrachter
Spezialbeschichtung, Anwendungstyp WAP zg, Format 1200
x 400 mm, nicht brennbar nach DIN 4102- A1.
Bemessungswert der Wärmeleitfähigkeit = 0,035 W/mK.
Dämmplatten mit mineralischem Kleber nach
Herstellerrichtlinien auf den Untergrund kleben. Die
Dämmplatten sind in der Fläche und im Detailbereich
z.B. Gebäudekanten, Türleibungen etc. fugenlos und im
Verband zu verlegen. Nicht zu vermeidende Fugen < 5 mm
sind mit maxit Füllschaum auszufüllen Fugen > 5 mm sind
mit Dämmstoff gleichen Materials zu schliesen.
Diese Platten eigenen sich für die Ausführung als DP-
Dickputzsystem.

Wichtig:
Die Dämmplatten sind vor dem Ansteifen des
Klebemörtels unter Einschwimmen anzubringen.

Dübeltellergrösse:  90 mm

Dämmplattendicke:  ___ mm

Produkte:  maxit MW-P 035 Fassade speedy
  Mineralwolle-Schalldämmplatte
  maxit multi 285 / 292
Einheit: m²

**04.0006 maxit MW-P 036 Fassade speedy Mineralwolleplatten**
Liefern und Anbringen von maxit Mineralwolleplatten
MW-P 036 Fassade speedy nach EN 13162 mit verbesserter
schalldämmender Wirkung und kleberseitig aufgebrachter
Spezialbeschichtung (Putzseite unbeschichtet),
Anwendungstyp WAP zg, Format 1200 x 400 mm, nicht
brennbar nach DIN 4102- A1. Bemessungswert der
Wärmeleitfähigkeit = 0,036 W/mK. Dämmplatten mit
mineralischem Kleber nach Herstellerrichtlinien auf den
Untergrund kleben. Die Dämmplatten sind in der Fläche
und im Detailbereich z.B. Gebäudekanten, Türleibungen
etc. fugenlos und im Verband zu verlegen. Nicht zu
vermeidende Fugen < 5 mm sind mit maxit Füllschaum
auszufüllen Fugen > 5 mm sind mit Dämmstoff gleichen
Materials zu schliesen. Diese Platten eigenen sich für
die Ausführung als DP- Dickputzsystem.
Die Dämmplatten sind bereits ab einer Dicke von 60 mm
verfügbar!
Wichtig:
Die Dämmplatten sind vor dem Ansteifen des
Klebemörtels unter Einschwimmen anzubringen.

Dübeltellergrösse:  90 mm

Dämmplattendicke:  ___ mm

Produkte:  maxit MW-P 036 Fassade speedy
  Mineralwolle-Schalldämmplatte
  maxit multi 285 / 292
Einheit: m²

**04.0007 Zulage für Mehstärken MW**
Zulage für Mehrstärken der Dämmplatten je
Zentimeter, incl. Dübellängen anpassen.

Mehrstärken: ............... mm
Einheit: m²

**04.0008 Abminderung für Minderstärken MW**
Abminderung für Minderstärken der Dämmplatten je
Zentimeter, incl. Dübellängen anpassen.

Mehrstärken: ............... mm
Einheit: m²

**04.0009 Leibungsdämmung MW (Fenster Mauerwerksbündig)**
Leibungsdämmung bei allen Öffnungen (z.B.
Fenster/Türen...).

Leibungstiefe : ca. .............. mm

Die Fenster und Türen werden Mauerwerksbündig
montiert, d.h. die Dämmstoffstärke ist gleichzeitig
die Leibungstiefe. Es ist darauf zu achten, dass die
Rahmen mind. 30 mm überdämmt werden.
Einheit: lfm

**04.0010 Leibungsdämmung MW (Vorgesetzt)**
bei allen Öffnungen.

Leibungstiefe : ca....... mm

Die Türen und Fenster sind vor dem Mauerwerk
gesetzt. Es ist darauf zu achten, dass die Rahmen
mind. 30 mm überdämmt werden. Das Ausklinken der
Dämmung für das Überarbeiten der Tür-und Fensterrahmen
ist in dieser Position mit einzukalkulieren.
Einheit: lfm

**04.0011 Leibungsdämmung MW (Fenster und Türen innerhalb Wandquerschnitt) -neu ! -**
Leibungsdämmung bei allen Öffnungen MW (z.B.
Fenster/Türen...).

Leibungstiefe : .............cm

Durch die Lage der Fenster und Türen innerhalb des
Wandquerschnites ist darauf zu achten, dass die
Rahmen mind 30 mm überdämmt werden.

Produkt:  maxit MW 035 Leibung
Einheit: lfm

**04.0012 Zulage Schrägschnitt**
Schrägschnitt z.B. im Bereich des Dach-Wand-
Anschlusses, Fensteranschlussbereiche.
Einheit: lfm

**04.0013 Zulage Aussparungen**
Aussparungen in der Dämmebene z.B. im Bereich
des Dach-Wand- Anschlusses, Dachneigung ca. ........°,
Sparren, Konsolen, Waserhahn, Rohrleitungen,
Gerüstverankerungen.

Größe: .........
Einheit: St

**04.0014 Zulage Ausklinkungen**
Ausklinkungen in der Dämmebene z.B. Blitzableiter,
Kabelbündel, Rohrleitungen, Gesimse etc.

 Größe: .........
Einheit: lfm

**04.0015 Zulage Bestandsfassde**
Für das saubere Anarbeiten der Dämmplatten an der
Bestandsfassade in diesem Bereich. Es gilt zu beachten,
dass diese nicht verschmutzt werden darf. Der
Anschlussbereich muss mit einem Fugendichtband
dauerhaft schlagregenbeständig ausgeführt werde
Einheit: lfm

**04.0016 Zulage Dämmung Dachgaube**
Zulage für das Verlegen der Dämmplatten im Bereich der
Dachgauben. Hierbei ist das erschwerte Arbeiten
oberhalb der Dachfläche mit einzukalkulieren.
Der Untergrund besteht aus OSB-Holzwerkstoffplatten
Das zusätzliche konstruktive Verdübeln der Dämmplatten
auf den OSB-Platten ist in dieser Position mit
einzukalkulieren.
Verbrauch ca. 4 Dübel/m²

Dämmplattendicke:  ....... mm

Produkte:  maxit MW-L 041 Fassade speedy /
  maxit MW- P 035 Fassade speedy
  maxit MW-P 035 Fassade
  maxit multi 272
  maxit multi 275
  maxit Füllschaum B1
  maxit Holzbefestiger STR-H
  maxit Haftsperrgrund prim 1010
Einheit: m²

**04.0017 Zulage Dämmung im Erkerbereich**
Zulage für das Verlegen der Dämmplatten im Bereich
des vorgebauten Erkers. Hierbei ist das
saubere Ausbilden der 45°-Ecken in dieser Position mit
einzukalkulieren.

Dämmplattendicke: ....... mm

Produkte: maxit Dämmplatten
  maxit multi 285 / 292
  maxit multi 288 Füllschaum B1
Einheit: m²

**04.0018 Zulage Dämmung runde Wände**
Zulage für das Anbringen der Dämmplatten bei runden
Wänden.

Radius Wand:  __ m
Einheit: m²

*Hinweis*

**04.0019 Armierungslage MW mittelschichtig**
Armierungslage MW mit mineralischem Armierungsmörtel,
in einer Gesamtdicke von ca. 4-7 mm zweilagig
auftragen. In den Armierungsmörtel das systemzugehörige
Armierungsgewebe MW 8 x 8 faltenfrei im äusseren
Drittel einlegen und im Stossbereich mindestens 10 cm
überlappen. Das Armierungsgewebe ist vollflächig zu
überdecken. Eine Mindeststandzeit der Armierungslage
von 7 Tagen ist einzuhalten.

Produkte:  maxit Armierungsgewebe MW 8 X 8 mm
  210g/m²
  maxit multi 285/292/300
Einheit: m²

**04.0020 Armierungslage MW dickschichtig**
Armierungslage MW mit mineralischem Armierungsmörtel,
in einer Gesamtdicke von ca. 7-10 mm zweilagig
auftragen. In den Armierungsmörtel das systemzugehörige
Armierungsgewebe MW 8 x 8 faltenfrei im äusseren
Drittel einlegen und im Stossbereich mindestens 10 cm
überlappen. Das Armierungsgewebe ist vollflächig zu
überdecken. Eine Mindeststandzeit der Armierungslage
von 7 Tagen ist einzuhalten.

Produkte:  maxit Armierungsgewebe MW 8 X 8 mm
  210g/m²
  maxit multi 300
Einheit: m²

**04.0021 Armierungslage für Edelkratzputz**
Armierungslage für Edelkratzputz
mit mineralischem Armierungsmörtel, in einer
Gesamtdicke von ca. 6 mm herstellen. In den
Armierungsmörtel das systemzugehörige
Armierungsgewebe MW 8 x 8 faltenfrei im äusseren
Drittel einlegen und im Stossbereich mindestens 10 cm
überlappen. Das Armierungsgewebe ist vollflächig zu
überdecken und die Oberfläche mit Besen, Zahntraufel
o.ä. horizontal aufzurauen. Mindeststandzeit der
Armierungslage beachten. I.d.R. mindestens 1 Tag pro mm
Auftragsstärke

Produkte:  maxit multi 285/292/300
  maxit Armierungsgewebe MW 8 X 8 mm
  210 g/m²
Einheit: m²

**04.0022 Armierungslage für Keramik**
Armierungslage für Keramik mit mineralischem
Armierungsmörtel, in einer Gesamtdicke von ca. 6 mm
herstellen. Bei der Verdübelung durch das
Armierungsgewebe wird die Armierungslage in 2 Schichten
"frisch in frisch" aufgebracht.
In die erste Schicht (ca. 3-4 mm) wird das
systemzugehörige Armierungsgewebe mit mindestens 10
cm Überlappung im Stossbereich faltenfrei
eingearbeitet.
Danach werden die Dübel gesetzt und die zweite
Schicht der Armierungslage aufgetragen. Die Dübelköpfe
und das Armierungsgewebe sind vollflächig zu
überdecken. Eine Mindeststandzeit der Armierungslage
von 7 Tagen ist einzuhalten.

Produkte:  maxit multi 285/292/300
  maxit Armierungsgewebe MW 8 X 8 mm
Einheit: m²

**04.0023 Zulage Leibung Armierungslage**
Zulage für die Ausbildung der Armierungslage im Bereich
von Leibungen, einschließlich Material
(Armierungsmörtel + Gewebe) bei allen Öffnungen (z.B.
Fenster/Türen...).

Leibungstiefe: ca......... mm
Einheit: lfm

**04.0024 Zulage erhöhte Anforderung an die Ebenheit**
Zulage für die Ausführung der Armierungslage
mit einer erhöhten Anforderung an die Ebenheit z.B.
feinkörnige Oberputze Korngröße < 2mm.
Einheit: m²

**04.0025 Zulage doppelte Armierungslage Zulage doppelte Armierungslage doppelt**
Zulage für die Ausführung einer zusätzlichen
Armierungslage bei der Verwendung von
feinkörnigen Oberputzen Korngröße < 2mm,
hierauf wird auf das BFS Merkblatt Nr. 21 verwiesen.
Einheit: m²

**04.0026 maxit therm 78 System Grundputz für Dickputzdämmsysteme**
Systemgrundputz für Dickputz-Dämmsysteme liefern und
aufbringen. Schichtdicke10-12 mm,
lot- und fluchtrecht verzogen und plan nachgeschabt.

Wichtig: Mindeststandzeit des Grundputzes ca. 21 Tage.

Mörtelgruppe: P II nach DIN 18550 Teil I
CS II nach EN 998-1
Baustoffklasse: A, nicht brennbar

Produkt: maxit therm 78 System Grundputz für Dickputz-
Dämmsysteme
Einheit: m²

**04.0027 Leibungen maxit therm 78 System Grundputz für Dickputz-Dämmsysteme**
Positon wie vor, jedoch auf Leibungsflächen.

Wichtig: Mindeststandzeit des Grundputzes ca. 21 Tage.

Mörtelgruppe: P II nach DIN 18550 Teil I
CS II nach EN 998-1
Baustoffklasse: A nicht brennbar

Leibungstiefe:.......... mm

Produkt: maxit therm 78 System Grundputz für Dickputz-
Dämmsysteme
Einheit: m

**04.0028 Putzträgerplatte**
Putzträgerplatte liefern und anbringen aus Faserzement
z.B. im Bereich Blechabedeckung der Jalousienkästen an
den Fensterelementen. Die Zementfaserplpatten sind mit
mineralischen Kleber auf den zuvor aufgebrachten
Rolladenhaftungsband vollflächig u verkleben. Die
Platten sind mind 20 cm seitlich und oberhalb der
Jalousiekästen auf die benachbarten Dämmflächen zu
führen und zusätzlich zu verdübeln.

Plattendicke: 10 mm

Produkte: maxit Wandschutzplatte
  maxit multi 285/292/300
  mineralischer Klebe- und
  Armierungsmörtel
  maxit Schraubdübel
Einheit: lfm

**04.0029 maxit MW Wandschutzsystem**
Maxit MW Wandschutzsystem für mechanisch höher
belastete Bereiche erfüllt das maxit MW
Wandschutzsystem die Anforderungen der
Stossfestigkeitskategorie I > 10 Joules. Prüfzeugnis
vorhanden. Im Bereich des Wandschutzes muss die
darunter liegende Dämmstoffdicke 1 cm dünner gewählt
werden. Die Armierungsschicht kann mit maxit multi 292
oder multi 285 ausgeführt werden in der Stärke von 10
mm, in der im oberen Bereich das Armierungsgewebe
MW 8 x 8 eingelegt wird. Nach ca. 48 Stunden erfolgt
der zweite Armierungsauftrag mit den vorgenannten
Armierungsmörteln in einer Stärke von ca.6 mm und im
oberen Drittel eingelegt das Armierungsgewebe MW 8x8.

Produkte:  maxit multi 285/292/300
  maxit Armierungsgewebe MW  8x8

  210 g/m²
Einheit: m²

**04.0030 Zulage Deckenbereich**
Zulage für die Ausführung der Armierungslage
an den Deckenuntersichten. Das erschwerte Arbeiten
über Kopf ist in dieser Position mit einzukalkulieren.

Deckenhöhe: ca. .............m
Einheit: m²

**04.0031 Überarbeiten der Deckenflächen**
Armierte Deckenflächen mit mineralischem
Edelputz überziehen und anstrichbereit
abfilzen.

Deckenhöhe: ca. ...... m
Produkt:  maxit multi 300
Einheit: m²

**04.0032 Überarbeiten von Betonsäulen**
Betonsäulen mit mineralischem Dünnschichtputz
überziehen und anstrichbereit abfilzen.

Produkt:  maxit multi 261/262/285/292/300
Einheit: St

### 05 SOCKELDÄMMUNG

**05.0001 Sockel- und Perimeter Dämmplatte 035 PS 30**
Liefern und Anbringen von Polystyrol Hartschaumplatten
WLG 035 (Bemessungswert 0,035 W/mK
im Perimeterbereich 0,39 W/mK) entsprechend den
Qualitätsanforderungen vom Fachverband für
Wärmedämm-Verbundsysteme. Dämmplatten mit
mineralischem Kleber nach Herstellerrichtlinien auf den
Untergrund kleben. Die Dämmplatten sind in der Fläche
und im Detailbereich z.B. Gebäudekanten, Türleibungen
etc. fugenlos und im Verband zu verlegen. Nicht zu
vermeidende Fugen < 5 mm sind mit maxit
Füllschaum auszufüllen, Fugen > 5 mm sind mit Dämmstoff
gleichen Materials zu schliesen.

Wichtig:
Die Dämmplatten sind vor dem Ansteifen des
Klebemörtels unter Einschwimmen zu verlegen.

Dämmplattendicke:  ............. mm

Produkte:  maxit Sockel- u.
  Perimeterdämmplatte 035 PS30
  maxit multi 285/292/300

  maxit multi 288 Füllschaum B1

Sockeldetailausführung gemäß WDV-Verbandrichtlinie
"WDV-Systeme im Sockel- und erdberührten Bereich.
Einheit: m²

**05.0002 Zulage Sockeldämmplattenkleber**
Zulage auf bituminöse Untergründe incl. zusätzlicher
mechanischer Befestigung der Dämmplatten, um eine
ausreichend feste Verklebung zu gewährleisten und das
abrutschen der Dämmplatten zu verhindern.
Die Dübelung ist ab ca.15 cm über Geländeverlauf
anzubringen.

Anzahl der Dübel:  2 St. / Platte
Dämmstoffstärke:  ____ mm

Produkt:  maxit Schraubdübel STR-U 2G
  maxit STR-Stopfen
  maxit H2 eco Schlagdübel
  maxit 2K-Bitumen-Klebemasse
  maxit SDS-16
Einheit: m²

**05.0003 Zulage Sockeldämmung**
Die Sockeldämmung der Fassade
(Dämmstoffstärke ........mm) ist im Übergangsbereich
zur bestehenden Perimeterdämmung (Dämmstoffstärke
......mm) sauber anzuarbeiten, sodass ein
flächenbündiger Übergang entsteht. Fugen und
Zwischenräume sind in diesem Bereich mit Brunnenschaum
zu schließen. Das evtl. notwendige nachschneiden der
bestehenden Perimeterdämmung um einen geraden und
waagrechten Verlauf herzustellen ist in dieser Position
mit einzukalkulieren.

Bereich: Sockel Fassade
Einheit: m

**05.0004 Polystyrol-Sockeldämmung im Bereich Wandschutzsystem**
Liefern und Anbringen von maxit Sockel- und
Perimeterplatten WLG 035 (Bemessungswert 0,035 W/mK).
Dämmplatten mit mineralischem Kleber nach
Herstellerrichtlinien auf den tragfähigen Untergrund
kleben. Die Dämmplatten sind in der Fläche und im
Detailbereich z.B. Gebäudekanten, Türleibungen etc.
fugenlos und im Verband zu verlegen. Nicht zu
vermeidende Fugen < 0,5 cm sind mit maxit Füllschaum
auszufüllen, Fugen > 0,5 cm sind mit Dämmstoff
gleichen Materials zu schließen.

Dämmplattendicke: .......mm

Produkte: maxit PS 035 Sockel/Perimeter
  maxit multi Klebemörtel
  maxit multi 288 Füllschaum B1

Sockeldetailausführung gemäß WDV-Verbandrichtlinie
"WDV-Systeme im Sockel- und erdberührten Bereich.
Einheit: m²

**05.0005 Polystyrol-Sockeldämmung 032 PS 30**
Liefern und Anbringen von maxit Sockel- und
Perimeterplatten WLG 032 (Bemessungswert 0,032 W/mK
im Perimeterbereich 0,036 W/mK).
Dämmplatten mit mineralischen Kleber im Wulst-Punkt-
Verfahren nach Herstellerrichtlinien auf den
Untergrund kleben. Klebeflächenanteil mind. 40%.
Die Dämmplatten sind in der Fläche und im Detailbereich
z.B. Gebäudekanten, Türleibungen etc.fugenlos und im
Verband zu verlegen. Nicht zu vermeidende Fugen < 0,5
cm sind mit maxit Füllschaum auszufüllen, Fugen > 0,5
cm sind mit Dämmstoff gleichen Materials zu schließen.

Dämmplattendicke: ....mm

Produkte:  maxit PS 032 Sockel/Perimeter
  maxit multi Klebe-und Armierungsmörtel
  multi mutli 285/292/300
  maxit multi 288 Füllschaum B1

Sockeldetailausführung gemäß WDV-Verbandrichtlinie
"WDV-Systeme im Sockel- und erdberührten Bereich.
Einheit: m²

**05.0006 Leibungsdämmung Sockelbereich (Fenster und Türen innerhalb Wandquerschnitt)**
Leibungsdämmung bei allen Öffnungen (z.B.
Fenster/Türen...).

Leibungstiefe : .............cm

Durch die Lage der Fenster und Türen innerhalb des
Wandquerschnittes ist darauf zu achten, dass die
Rahmen mind. 30 mm überdämmt werden.
Einheit: lfm

**05.0007 Leibungsdämmung Sockelbereich (Fenster Mauerwerksbündig)**
Leibungsdämmung bei allen Öffnungen (z.B.
Fenster/Türen...).

Leibungstiefe : ca. .............. mm

Die Fenster und Türen werden Mauerwerksbündig
montiert, d.h. die Dämmstoffstärke ist gleichzeitig
die Leibungstiefe. Es ist darauf zu achten, dass die
Rahmen mind. 30 mm überdämmt werden.
Einheit: lfm

**05.0008 Leibungsdämmung Sockelbereich (Vorgesetzt)**
Leibungsdämmung bei allen Öffnungen.

Leibungstiefe : ca....... mm

Die Türen und Fenster sind vor dem Mauerwerk
gesetzt. Es ist darauf zu achten, dass die Rahmen
mind. 30 mm überdämmt werden. Das Ausklinken der
Dämmung für das Überarbeiten der Tür-und Fensterrahmen
ist in dieser Position mit einzukalkulieren.
Einheit: lfm

**05.0009 Zulage Sockeldämmung**
Zulage für das Anbringen und Anarbeiten der Dämmung im
Bereich des Kellerlichtschachtes. Hierbei ist das
erschwerte Arbeiten durch den beengten Arbeitsbereich
mit einzukalkulieren.

Größe des Lichtschachtes: ......x.......x....... cm.
Einheit: St

**05.0010 Mineralische Haftbrücke (Dickputzsystem)**
Mineralische Haftbrücke beim Dickputzsystem auf die
Perimeter-Dämmplatten aufbringen. Sie wird im Bereich
der Sockeldämmplatten aufgetragen und mit einer groben
Zahntraufel in horizontaler Richtung verzogen.
Dicke ca. 5 mm, in den Vertiefungen mind. 2mm.

Produkt:  maxit multi 280 Haftbrücke
Menge: 1,000 m²

**05.0011 Sockelleichtputz Dickputzsystem**
Sockelleichtputz MG P II, CS III auf mineralische
Haftbrücke lot- und fluchtrecht hergestellt als
Unterputz. Auftragstärke ca. 10-12 mm.

Produkt:  maxit ip 14 L Sockelleichtputz
Einheit: m²

**05.0012 Armierungslage Sockel mittelschichtig**
Sockel mit mineralischem Armierungsmörtel, in einer
Gesamtdicke von ca. 4-7 mm zweilagig auftragen. In den
Armierungsmörtel das systemzugehörige,
alkalibeständige Armierungsgewebe
faltenfrei im äußeren Drittel einlegen und im
Stoßbereich mindestens 10 cm überlappen.
Das Armierungsgewebe ist vollflächig zu
überdecken.
Eine Mindeststandzeit der Armierungslage von 7 Tagen
ist einzuhalten.

Produkte:  maxit Armierungsgewebe MW 8x8
  maxit Armierungsgewebe PS 4x4
  maxit multi 285/292/300
  mineralischer Klebe- und

  Armierungsmörtel
Einheit: m²

**05.0013 Armierungslage Sockel dickschichtig**
Sockel mit mineralischem Armierungsmörtel, in einer
Gesamtdicke von ca. 7-10 mm zweilagig auftragen. In den
Armierungsmörtel das systemzugehörige,
alkalibeständige Armierungsgewebe
faltenfrei im äußeren Drittel einlegen und im
Stoßbereich mindestens 10 cm überlappen.
Das Armierungsgewebe ist vollflächig zu
überdecken.
Eine Mindeststandzeit der Armierungslage von 7 Tagen
ist einzuhalten.

Produkte:  maxit Armierungsgewebe MW 8x8
  maxit Armierungsgewebe PS 4x4
  maxit multi 300
  mineralischer Klebe- und
  Armierungsmörtel
Einheit: m²

**05.0014 Zulage erhöhte Anforderung an die Ebenheit**
Zulage für die Ausführung der Armierungslage
mit einer erhöhten Anforderung an die Ebenheit z.B.
feinkörnige Oberputze Korngröße < 2mm bzw.
Filzputzausführung.
Einheit: m²

**05.0015 Zulage Leibung Armierungslage**
Ausbildung der Armierungslage im Bereich von Leibungen,
einschließlich Material (Armierungsmörtel + Gewebe) bei
allen Öffnungen (z.B. Fenster/Türen...).

Leibungstiefe:  .........mm
Einheit: lfm

**05.0016 Zusatzarmierung Sockel**
Zusatzarmierung im Übergangsbereich Sockelfläche -
Fassadenfläche mit Armierungsgewebe MW bei
flächenbündiger Ausführung des Sockels, Streifenbreite
ca. 50 cm.

Produkte:  maxit Armierungsgewebe
  MW 8X8, 210 g/m²
  maxit multi 285/292/300
  mineralischer Klebe- und
  Armierungsmörtel
Einheit: lfm

**05.0017 Zusatzarmierung**
Zusatzarmierung auf mechanisch höher belasteten
Flächen. Die einzelnen Bahnen sind auf Stoß und ohne
Überlappung faltenfrei in den Armierungsmörtel
einzubetten. Die Verlegung hat unter der
Armierungslage zu erfolgen.

Produkte: maxit Armierungsgewebe MW 8 x 8 mm
  maxit multi 285/292/300
  mineralischer Klebe- und
  Armierungsmörtel
Einheit: m²

**05.0018 Filzputz als Sockelputz**
auf vorbereiteter Armierungslage. Nach Austrocknung der
Armierungslage die gesamte Sockelfläche mit Filzputz
min 2 mm Stärke überziehen und
anstrichbereit abfilzen.

Produkt:  maxit multi 285/292/300
  mineralischer Klebe- und
  Armierungsmörtel
Einheit: m²

**05.0019 Zementgebundene flexible Dichtungsschlämme**
Zementgebundene flexible Dichtungsschlämme
in erdberührten Flächen liefern und anbringen. Für
mineralische Untergründe. Untergrund benetzen.
Zweimaliger Auftrag im Schlämmverfahren nach
Herstellerrichtlinien, Gesamtschichtdicke mindestens 2
mm. Die Dichtungsschlämme ist bis min. 5 cm über
Geländeniveau und mind 10 cm. auf Perimeterdämmplatten
aufzubringen.

Produkt:  maxit AD-1K-Außendicht
  maxit AD-2K-Außendicht
  maxit SDS 16
Einheit: m²

**05.0020 Zementgebundene flexible Dichtungsschlämme als U- Ausführung**
Zementgebundene flexible Dichtungsschlämme als U-
Ausführung bei Sockelausführung auf bestehendes
Pflaster, das nicht entfernt werden kann. Vor dem
Anbringen des Sockeldämmsystemes, ca 15 cm hoch die
Wand mit flexibler Dichtschlämme 2 mm stark abdichten,
dabei leicht aufrauhen. Auf der Pflasterung die
Dichtschlämme in der späteren Gesamtstäke ca. 3 mm
stark auftragen. Nach der Armierungslage die Fläche
mit der flexiblen Dichtschlämme
wannenförmig überarbeiten.
Gesamtschichtdicke mindestens 2 mm.
Die Dichtungsschlämme ist mindestens 15 cm
über Geländeniveau aufzutragen.

Produkt:  maxit AD-1K-Aussendicht
  maxit AD-2K-Außendicht
  maxit SDS 16
Menge: 1,000 m²

**05.0021 Zementgebundene flexible Abdichtungsspachtel filzbar**
Zementgebundene flexible Abdichtungsspachtel in
erdberührten Flächen liefern und anbringen.
Für mineralische Untergründe.
Zweimaliger Auftrag, jeweils volldeckend nach
Herstellerrichtlinien, Gesamtschichtdicke mindestens
2 mm. Die Dichtungsschlämme ist im kompletten
Sockelbereich und mind. 5 cm über
die vorhandene Bauwerksabdichtung zu führen.
Dichtungsschlämme anstrichbereit abfilzen.
Das Grundieren der Armierungslage vor Auftrag der
Abdichtungsspachtel mit maxit prim 1070 Tiefgrund ist
in dieser Position einzukalkulieren.

Höhe des Sockels: .....cm

Produkt:  maxit prim 1070 Tiefgrund
  maxit ip 215 FAF 1-K
Einheit: m²

**05.0022 Noppenbahn und druckverteilende Folie als Schutz-/Dränschicht**
Vlieskaschierte Drän-/Schutzmatte aus
Polystyrol-Regenerat fachgerecht aufbringen
(vlieskaschierte Seite Gebäude abgewandt) und ggfs. mit
filterstabiler Ringdrainage verbinden. Maxit san
Schutz- und Dränagematte eignet sich auch als Drainage
auf Kunststoff-Bitumen- Spachtelmassen für den Lastfall
nichtstauendes Sickerwasser sowie gleichzeitig als
Schutzschicht für die Lastfälle Bodenfeuchte und
drückendes Wasser. Geprüft nach DIN 4095.

Produkt:  maxit san Schutz- und Dränagematte
Einheit: m²

### 06 VERDÜBELUNG

*Hinweis*
Die Dübelung erfolgt nach DIN 1055-4 " Windlast"
Entsprechend der Ausarbeitung vor Dr. Oberhaus
erfolgt die Anzahl der Dübelung nach der Tabelle.
Die Anzahl der Dübel ergibt sich aus der jeweiligen
Systemlastklasse.

Die erforderliche Dübelmenge
kann ermittelt werden über
3 Verfahren:

Verfahren 1
Vereinfachtes Verfahren nach DIN- 4
ebenes Gelände, Verhältnis h/d < 2
Windzone 1, 2, 3
Bauwerkshöhe über GOF bis10 m, bis18 m, bis 25 m
und den Lastklassen der Dämmstoffe

Verfahren 2
Vereinfachte Ermittlung der Dübelanzahl für die gesamte
Fassadenfläche gemäß DIN 1055-4 (03/2005) und Vorschlag
des Fachverbandes WDVS für nicht schwingungsanfällige
Gebäude:

Verfahren 3
Berechnung der Dübelanzahl gemäß
statischer Berechnung unter Berücksichtigung der DIN
1055-4 (03/2005).

**06.0001 Dübelung MW-P Systeme bis 10m, Windzone 1**
Liefern und Montieren von zugelassenen Dübeln für maxit
Wärmedämm-Verbundsysteme gemäß Zulassung des
Systemherstellers.

Vereinfachte Ermittlung (Verfahren 1) der Dübelanzahl
für die gesamte Fassadenfläche gemäß DIN 1055-4
(03/2005) und Vorschlag des Fachverbandes WDVS für
nicht schwingungsanfällige Gebäude:

Gebäudehöhe (Firsthöhe über Gelände): bis 10 m
Windzone 1

Dämmstoff: ........................................

Erforderliche Dübelmenge:  6 Stck/m²

Dübellänge = Dämmstoffdicke + evt. vorh. Putzschicht +
Verankerungstiefe.

Dämmstoffdicke: ___ mm

Dübelmontage:  versenkt/oberflächenbündig

Untergrund: ..............................

Produkte:  maxit Schlagdübel H2 eco
  maxit Schlagdübel speedy M
  maxit Schraubdübel STR- U 2G
  maxit Aufsatzteller 90
  maxit Versenkteller VT2G
  maxit STR-Stopfen

  maxit MW -  Rondelle

Angebotener Dübeltyp:
............................................
Hinweis: Es dürfen nur systemzugehörige und
bauaufsichtlich zugelassene Dübel eingebaut werden.
Einheit: m²

**06.0002 Dübelung MW-P Systeme bis 10m, Windzone 2**
Liefern und Montieren von zugelassenen Dübeln für maxit
Wärmedämm-Verbundsysteme gemäß Zulassung des
Systemherstellers.

Vereinfachte Ermittlung (Verfahren 1) der Dübelanzahl
für die gesamte Fassadenfläche gemäß DIN 1055-4
(03/2005) und Vorschlag des Fachverbandes WDVS für
nicht schwingungsanfällige Gebäude:

Gebäudehöhe (Firsthöhe über Gelände): bis 10 m
Windzone 2

Dämmstoff: .......................................

Erforderliche Dübelmenge:  8 Stck/m²

Dübellänge = Dämmstoffdicke + evt. vorh. Putzschicht +
Verankerungstiefe.

Dämmstoffdicke: ___ mm

Dübelmontage:  versenkt/oberflächenbündig

Untergrund: ..............................

Produkte:  maxit Schlagdübel H2 eco
  maxit Schlagdübel speedy M
  maxit Schraubdübel STR- U 2G
  maxit Aufsatzteller 90
  maxit Versenkteller VT2G
  maxit STR-Stopfen

  maxit MW-Rondelle

Angebotener Dübeltyp:
............................................
Hinweis: Es dürfen nur systemzugehörige und
bauaufsichtlich zugelassene Dübel eingebaut werden.
Einheit: m2

**06.0003 Dübelung MW-P Systeme bis 10m, Windzone 3**
Liefern und Montieren von zugelassenen Dübeln für maxit
Wärmedämm-Verbundsysteme gemäß Zulassung des
Systemherstellers.

Vereinfachte Ermittlung (Verfahren 1) der Dübelanzahl
für die gesamte Fassadenfläche gemäß DIN 1055-4
(03/2005) und Vorschlag des Fachverbandes WDVS für
nicht schwingungsanfällige Gebäude:

Gebäudehöhe (Firsthöhe über Gelände): bis 10 m
Windzone 3

Dämmstoff: ........................................

Erforderliche Dübelmenge:  8 Stck/m²

Dübellänge = Dämmstoffdicke + evt. vorh. Putzschicht +
Verankerungstiefe.

Dämmstoffdicke: ___ mm

Dübelmontage:  versenkt/oberflächenbündig

Untergrund: ..............................

Produkte:  maxit Schlagdübel H2 eco
  maxit Schlagdübel speedy M
  maxit Schraubdübel STR- U 2G
  maxit Aufsatzteller 90
  maxit Versenkteller VT2G

  maxit STR- Stopfen
  maxit MW -  Rondelle

Angebotener Dübeltyp:
............................................
Hinweis: Es dürfen nur systemzugehörige und
bauaufsichtlich zugelassene Dübel eingebaut werden.
Einheit: m2

**06.0004 Dübelung MW-P Systeme bis 18m, Windzone 1**
Liefern und Montieren von zugelassenen Dübeln für maxit
Wärmedämm-Verbundsysteme gemäß Zulassung des
Systemherstellers.
Vereinfachte Ermittlung (Verfahren 1) der Dübelanzahl
für die gesamte Fassadenfläche gemäß DIN 1055-4
(03/2005) und Vorschlag des Fachverbandes WDVS für
nicht schwingungsanfällige Gebäude:

Gebäudehöhe (Firsthöhe über Gelände): bis 18 m
Windzone 1

Dämmstoff: ........................................

Erforderliche Dübelmenge:  8 Stck/m²

Dübellänge = Dämmstoffdicke + evtl. vorh. Putzschicht +
Verankerungstiefe.

Dämmstoffdicke: ____ mm

Dübelmontage:  versenkt/oberflächenbündig

Untergrund: ..............................

Produkte:  maxit Schlagdübel H2 eco
  maxit Schlagdübel speedy M
  maxit Schraubdübel STR- U 2G
  maxit Aufsatzteller 90
  maxit Versenkteller VT2G
  maxit STR-Stopfen

  maxit MW -  Rondelle

Angebotener Dübeltyp:
............................................
Hinweis: Es dürfen nur systemzugehörige und
bauaufsichtlich zugelassene Dübel eingebaut werden.
Einheit: m2

**06.0005 Dübelung MW-P Systeme bis 18m, Windzone 2**
Liefern und Montieren von zugelassenen Dübeln für maxit
Wärmedämm-Verbundsysteme gemäß Zulassung des
Systemherstellers.

Vereinfachte Ermittlung (Verfahen 1) der Dübelanzahl
für die gesamte Fassadenfläche gemäß DIN 1055-4
(03/2005) und Vorschlag des Fachverbandes WDVS für
nicht schwingungsanfällige Gebäude:

Gebäudehöhe (Firsthöhe über Gelände): bis 18 m
Windzone 2

Dämmstoff: .......................................

Erforderliche Dübelmenge:  8 Stck/m²

Dübellänge = Dämmstoffdicke + evt. vorh. Putzschicht +
Verankerungstiefe.

Dämmstoffdicke: ____ mm

Dübelmontage:  versenkt/oberflächenbündig

Untergrund: ..............................

Produkte:  maxit Schlagdübel H2 eco
  maxit Schlagdübel speedy M
  maxit Schraubdübel STR- U 2G
  maxit Aufsatzteller 90
  maxit Versenkteller VT2G
  maxit STR-Stopfen

  maxit MW -  Rondelle

Angebotener Dübeltyp:
............................................
Hinweis: Es dürfen nur systemzugehörige und
bauaufsichtlich zugelassene Dübel eingebaut werden.
Einheit: m2

**06.0006 Dübelung MW-P Systeme bis 18m, Windzone 3**
Liefern und Montieren von zugelassenen Dübeln für maxit
Wärmedämm-Verbundsysteme gemäß Zulassung des
Systemherstellers.

Vereinfachte Ermittlung (Verfahren 1) der Dübelanzahl
für die gesamte Fassadenfläche gemäß DIN 1055-4
(03/2005) und Vorschlag des Fachverbandes WDVS für
nicht schwingungsanfällige Gebäude:

Gebäudehöhe (Firsthöhe über Gelände): bis 18 m
Windzone 3

Dämmstoff: ..........................................

Erforderliche Dübelmenge:  10 Stck/m²

Dübellänge = Dämmstoffdicke + evt. vorh. Putzschicht +
Verankerungstiefe.

Dämmstoffdicke: ___ mm

Dübelmontage:  versenkt/oberflächenbündig

Untergrund: ..............................

Produkte:  maxit Schlagdübel H2 eco
  maxit Schlagdübel speedy M
  maxit Schraubdübel STR- U 2G
  maxit Aufsatzteller 90
  maxit Versenkteller VT2G
  maxit STR-Stopfen

  maxit MW -  Rondelle

Angebotener Dübeltyp:
............................................
Hinweis: Es dürfen nur systemzugehörige und
bauaufsichtlich zugelassene Dübel eingebaut werden.
Einheit: m2

**06.0007 Dübelung MW-P Systeme bis 25m, Windzone 1**
Liefern und Montieren von zugelassenen Dübeln für maxit
Wärmedämm-Verbundsysteme gemäß Zulassung des
Systemherstellers.

Vereinfachte Ermittlung (Verfahren 1) der Dübelanzahl
für die gesamte Fassadenfläche gemäß DIN 1055-4
(03/2005) und Vorschlag des Fachverbandes WDVS für
nicht schwingungsanfällige Gebäude:

Gebäudehöhe (Firsthöhe über Gelände): bis 25 m
Windzone 1
Dämmstoff: ..........................................

Erforderliche Dübelmenge:  8 Stck/m²

Dübellänge = Dämmstoffdicke + evt. vorh. Putzschicht +
Verankerungstiefe.

Dämmstoffdicke: ___ mm

Dübelmontage:  versenkt/oberflächenbündig

Untergrund: ..............................

Produkte:  maxit Schlagdübel H2 eco
  maxit Schlagdübel speedy M
  maxit Schraubdübel STR- U 2G
  maxit Aufsatzteller 90
  maxit Versenkteller VT2G
  maxit STR-Stopfen

  maxit MW -  Rondelle

Angebotener Dübeltyp:
............................................
Hinweis: Es dürfen nur systemzugehörige und
bauaufsichtlich zugelassene Dübel eingebaut werden.
Einheit: m2

**06.0008 Dübelung MW-P Systeme bis 25m, Windzone 2**
Liefern und Montieren von zugelassenen Dübeln für maxit
Wärmedämm-Verbundsysteme gemäß Zulassung des
Systemherstellers.

Vereinfachte Ermittlung (Verfahren 1) der Dübelanzahl
für die gesamte Fassadenfläche gemäß DIN 1055-4
(03/2005) und Vorschlag des Fachverbandes WDVS für
nicht schwingungsanfällige Gebäude:

Gebäudehöhe (Firsthöhe über Gelände): bis 25 m
Windzone 2
Dämmstoff: ........................................

Erforderliche Dübelmenge:  10 Stck/m²

Dübellänge = Dämmstoffdicke + evt. vorh. Putzschicht +
Verankerungstiefe.

Dämmstoffdicke: ___ mm

Dübelmontage:  versenkt/oberflächenbündig

Untergrund: ..............................

Produkte:  maxit Schlagdübel H2 eco
  maxit Schlagdübel speedy M
  maxit Schraubdübel STR- U 2G
  maxit Aufsatzteller 90
  maxit Versenkteller VT2G
  maxit STR-Stopfen

  maxit MW -  Rondelle

Angebotener Dübeltyp:
............................................
Hinweis: Es dürfen nur systemzugehörige und
bauaufsichtlich zugelassene Dübel eingebaut werden.
Einheit: m2

**06.0009 Dübelung MW-P Systeme bis 25m, Windzone 3**
Liefern und Montieren von zugelassenen Dübeln für maxit
Wärmedämm-Verbundsysteme gemäß Zulassung des
Systemherstellers.

Vereinfachte Ermittlung (Verfahren 1) der Dübelanzahl
für die gesamte Fassadenfläche gemäß DIN 1055-4
(03/2005) und Vorschlag des Fachverbandes WDVS für
nicht schwingungsanfällige Gebäude:

Gebäudehöhe (Firsthöhe über Gelände): bis 25 m
Windzone 3
Dämmstoff: .........................................

Erforderliche Dübelmenge:  12 Stck/m²

Dübellänge = Dämmstoffdicke + evt. vorh. Putzschicht +
Verankerungstiefe.

Dämmstoffdicke: ___ mm

Dübelmontage:  versenkt/oberflächenbündig

Untergrund: ..............................

Produkte:  maxit Schlagdübel H2 eco
  maxit Schlagdübel speedy M
  maxit Schraubdübel STR- U 2G
  maxit Aufsatzteller 90
  maxit Versenkteller VT2G
  maxit STR-Stopfen

  maxit MW -  Rondelle

Angebotener Dübeltyp:
............................................
Hinweis: Es dürfen nur systemzugehörige und
bauaufsichtlich zugelassene Dübel eingebaut werden.
Einheit: m2

**06.0010 Dübelung MW-L System bis 10m, Windzone 1**
Liefern und Montieren von zugelassenen Dübeln für maxit
Wärmedämm-Verbundsysteme auf nicht tragfähig bzw.
unsicher eingestuftem Untergrund gemäß Zulassung des
Systemherstellers

Vereinfachte Ermittlung (Verfahren 1) der Dübelanzahl
für die gesamte Fassadenfläche gemäß DIN 1055-4
(03/2005) und Vorschlag des Fachverbandes WDVS für
nicht schwingungsanfällige Gebäude:

Gebäudehöhe (Firsthöhe über Gelände): bis 10 m
Windzone 1

Dämmstoff: maxit MW 041 Lamelle

Erforderliche Dübelmenge:  6 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0011 Dübelung MW-L System bis 10m, Windzone 2**
Liefern und Montieren von zugelassenen Dübeln für maxit
Wärmedämm-Verbundsysteme auf nicht tragfähig bzw.
unsicher eingestuftem Untergrund gemäß Zulassung des
Systemherstellers.

Vereinfachte Ermittlung (Verfahren 1) der Dübelanzahl
für die gesamte Fassadenfläche gemäß DIN 1055-4
(03/2005) und Vorschlag des Fachverbandes WDVS für
nicht schwingungsanfällige Gebäude:

Gebäudehöhe (Firsthöhe über Gelände): bis 10 m
Windzone 2

Dämmstoff: maxit MW 041 Lamelle

Erforderliche Dübelmenge:  6 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0012 Dübelung MW-L System bis 10m, Windzone 3**
Liefern und Montieren von zugelassenen Dübeln für maxit
Wärmedämm-Verbundsysteme auf nicht tragfähig bzw.
unsicher eingestuftem Untergrund gemäß Zulassung des
Systemherstellers.

Vereinfachte Ermittlung (Verfahren 1) der Dübelanzahl
für die gesamte Fassadenfläche gemäß DIN 1055-4
(03/2005) und Vorschlag des Fachverbandes WDVS für
nicht schwingungsanfällige Gebäude:

Gebäudehöhe (Firsthöhe über Gelände): bis 10 m
Windzone 3
Dämmstoff: maxit MW 041 Lamelle

Erforderliche Dübelmenge:  8 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0013 Dübelung MW-L System bis 18m, Windzone 1**
Liefern und Montieren von zugelassenen Dübeln für maxit
Wärmedämm-Verbundsysteme auf nicht tragfähig bzw.
unsicher eingestuftem Untergrund gemäß Zulassung des
Systemherstellers.

Vereinfachte Ermittlung (Verfahren 1) der Dübelanzahl
für die gesamte Fassadenfläche gemäß DIN 1055-4
(03/2005) und Vorschlag des Fachverbandes WDVS für
nicht schwingungsanfällige Gebäude:

Gebäudehöhe (Firsthöhe über Gelände): bis 18 m
Windzone 1
Dämmstoff: maxit MW 041 Lamelle

Erforderliche Dübelmenge:  6 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0014 Dübelung MW-L System bis 18m, Windzone 2**
Liefern und Montieren von zugelassenen Dübeln für maxit
Wärmedämm-Verbundsysteme auf nicht tragfähig bzw.
unsicher eingestuftem Untergrund gemäß Zulassung des
Systemherstellers.

Vereinfachte Ermittlung (Verfahren 1) der Dübelanzahl
für die gesamte Fassadenfläche gemäß DIN 1055-4
(03/2005) und Vorschlag des Fachverbandes WDVS für
nicht schwingungsanfällige Gebäude:

Gebäudehöhe (Firsthöhe über Gelände): bis 18 m
Windzone 2
Dämmstoff: maxit MW 041 Lamelle

Erforderliche Dübelmenge:  8 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0015 Dübelung MW-L System bis 18m, Windzone 3**
Liefern und Montieren von zugelassenen Dübeln für maxit
Wärmedämm-Verbundsysteme auf nicht tragfähig bzw.
unsicher eingestuftem Untergrund gemäß Zulassung des
Systemherstellers.

Vereinfachte Ermittlung (Verfahren 1) der Dübelanzahl
für die gesamte Fassadenfläche gemäß DIN 1055-4
(03/2005) und Vorschlag des Fachverbandes WDVS für
nicht schwingungsanfällige Gebäude:

Gebäudehöhe (Firsthöhe über Gelände): bis 18 m
Windzone 3
Dämmstoff: maxit MW 041 Lamelle

Erforderliche Dübelmenge:  10 Stck/m²

Dübellänge = Dämmstoffdicke + evt. vorh. Putzschicht +
Verankerungstiefe.

Dämmstoffdicke: ___ mm

Dübelmontage:  oberflächenbündig

Untergrund: .............................

Produkte:  maxit Schlagdübel H2 eco
  maxit Schlagdübel speedy M
  maxit Schraubdübel STR- U 2G
  maxit Aufsatzteller 140
  maxit STR-Stopfen

Angebotener Dübeltyp:
............................................
Hinweis: Es dürfen nur systemzugehörige und
bauaufsichtlich zugelassene Dübel eingebaut werden.
Einheit: m2

**06.0016 Dübelung MW-L System bis 25m, Windzone 1**
Liefern und Montieren von zugelassenen Dübeln für maxit
Wärmedämm-Verbundsysteme auf nicht tragfähig bzw.
unsicher eingestuftem Untergrund gemäß Zulassung des
Systemherstellers.

Vereinfachte Ermittlung (Verfahren 1) der Dübelanzahl
für die gesamte Fassadenfläche gemäß DIN 1055-4
(03/2005) und Vorschlag des Fachverbandes WDVS für
nicht schwingungsanfällige Gebäude:

Gebäudehöhe (Firsthöhe über Gelände): bis 25 m
Windzone 1
Dämmstoff: maxit MW 041 Lamelle

Erforderliche Dübelmenge:  8 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0017 Dübelung MW-L System bis 25m, Windzone 2**
Liefern und Montieren von zugelassenen Dübeln für maxit
Wärmedämm-Verbundsysteme auf nicht tragfähig bzw.
unsicher eingestuftem Untergrund gemäß Zulassung des
Systemherstellers.

Vereinfachte Ermittlung (Verfahren 1) der Dübelanzahl
für die gesamte Fassadenfläche gemäß DIN 1055-4
(03/2005) und Vorschlag des Fachverbandes WDVS für
nicht schwingungsanfällige Gebäude:

Gebäudehöhe (Firsthöhe über Gelände): bis 25 m
Windzone 2

Dämmstoff: maxit MW 041 Lamelle

Erforderliche Dübelmenge:  8 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m2

**06.0018 Dübelung MW-L System bis 25m, Windzone 3**
Liefern und Montieren von zugelassenen Dübeln für maxit
Wärmedämm-Verbundsysteme auf nicht tragfähig bzw.
unsicher eingestuftem Untergrund gemäß Zulassung des
Systemherstellers.

Vereinfachte Ermittlung (Verfahren 1) der Dübelanzahl
für die gesamte Fassadenfläche gemäß DIN 1055-4
(03/2005) und Vorschlag des Fachverbandes WDVS für
nicht schwingungsanfällige Gebäude:

Gebäudehöhe (Firsthöhe über Gelände): bis 25 m
Windzone 3

Dämmstoff: maxit MW 041 Lamelle

Erforderliche Dübelmenge:  10 Stck/m²

Dübellänge = Dämmstoffdicke + evt. vorh. Putzschicht +
Verankerungstiefe.

Dämmstoffdicke: ___ mm

Dübelmontage:  oberflächenbündig

Untergrund: ..............................

Produkte:  maxit Schlagdübel H2 eco
  maxit Schlagdübel speedy M
  maxit Schraubdübel STR- U 2G
  maxit Aufsatzteller 140
  maxit STR-Stopfen

Angebotener Dübeltyp:
............................................
Hinweis: Es dürfen nur systemzugehörige und
bauaufsichtlich zugelassene Dübel eingebaut werden.
Einheit: m²

**06.0019 Dübelung MW-L System, Neubau höher als 18m, Windzone 1**
Liefern und Montieren von zugelassenen Dübeln für maxit
Wärmedämm-Verbundsysteme auf tragfähig eingestuftem
Untergrund (Abreissfestigkeit mind. 0,08 N/mm2) gemäß
Zulassung des Systemherstellers bei Windsoglasten
größer 1,6 bis maximal 2,2 kN/m2.

Nach vereinfachter Ermittlung (Verfahren 1) für die
gesamte Fassadenfläche gemäß DIN 1055-4 (03/2005)
betrifft dies in Windzone 1 Gebäudehöhen größer 18m bis
max. 25m (Firsthöhe über Gelände).

Erforderliche Dübelmenge:  3 Stck/m²

Dämmstoff: maxit MW 041 Lamelle

Dübellänge = Dämmstoffdicke + evt. vorh. Putzschicht +
Verankerungstiefe.

Dämmstoffdicke: ___ mm

Dübelmontage:  oberflächenbündig

Untergrund: ..............................

Produkte:  maxit Schlagdübel H2 eco
  maxit Schlagdübel speedy
  maxit Schraubdübel STR U 2G
  maxit Aufsatzteller 140
  maxit STR-Stopfen

Angebotener Dübeltyp:
............................................
Hinweise: Es dürfen nur systemzugehörige und
bauaufsichtlich zugelassene Dübel eingebaut werden.
Höhere Gebäude (> 25m) oder Gebäude in Windzone 4
müssen detailliert berechnet werden.
Einheit: m2

**06.0020 Dübelung MW-L System, Neubau höher als 18m, Windzone 2**
Liefern und Montieren von zugelassenen Dübeln für maxit
Wärmedämm-Verbundsysteme auf tragfähig eingestuftem
Untergrund (Abreissfestigkeit mind. 0,08 N/mm2) gemäß
Zulassung des Systemherstellers bei Windsoglasten
größer 1,6 bis maximal 2,2 kN/m2.

Nach vereinfachter Ermittlung (Verfahren 1) für die
gesamte Fassadenfläche gemäß DIN 1055-4 (03/2005)
betrifft dies in Windzone 3 Gebäudehöhen größer 18m bis
max. 25m (Firsthöhe über Gelände).

Erforderliche Dübelmenge:  5 Stck/m²

Dämmstoff: maxit MW 041 Lamelle,

Dübellänge = Dämmstoffdicke + evt. vorh. Putzschicht +
Verankerungstiefe.

Dämmstoffdicke: ___ mm

Dübelmontage:  oberflächenbündig

Untergrund: ..............................

Produkte:  maxit Schlagdübel H2 eco
  maxit Schlagdübel speedy
  maxit Schraubdübel STR U 2G
  maxit Aufsatzteller 140
  maxit STR-Stopfen

Angebotener Dübeltyp:
............................................
Hinweise: Es dürfen nur systemzugehörige und
bauaufsichtlich zugelassene Dübel eingebaut werden.
Höhere Gebäude (> 25m) oder Gebäude in Windzone 4
müssen detailliert berechnet werden.
Einheit: m2

**06.0021 Dübelung MW-L System, Neubau höher als 18m, Windzone 3**
Liefern und Montieren von zugelassenen Dübeln für maxit
Wärmedämm-Verbundsysteme auf tragfähig eingestuftem
Untergrund (Abreissfestigkeit mind. 0,08 N/mm2) gemäß
Zulassung des Systemherstellers bei Windsoglasten
größer 1,6 bis maximal 2,2 kN/m².

Nach vereinfachter Ermittlung (Verfahren 1) für die
gesamte Fassadenfläche gemäß DIN 1055-4 (03/2005)
betrifft dies in Windzone 3 Gebäudehöhen größer 18m bis
max. 25m (Firsthöhe über Gelände).

Erforderliche Dübelmenge:  5 Stck/m²

Dämmstoff: maxit MW 041 Lamelle,

Dübellänge = Dämmstoffdicke + evt. vorh. Putzschicht +
Verankerungstiefe.

Dämmstoffdicke: ___ mm

Dübelmontage:  oberflächenbündig

Untergrund: ..............................

Produkte:  maxit Schlagdübel H2 eco
  maxit Schlagdübel speedy
  maxit Schraubdübel STR U 2G
  maxit Aufsatzteller 140
  maxit STR-Stopfen

Angebotener Dübeltyp:
............................................
Hinweise: Es dürfen nur systemzugehörige und
bauaufsichtlich zugelassene Dübel eingebaut werden.
Höhere Gebäude (> 25m) oder Gebäude in Windzone 4
müssen detailliert berechnet werden.
Einheit: m2

**06.0022 Dübelung nach detaillierter Berechnung, Fassadenbereich A**
Liefern und Montieren von zugelassenen Dübeln für maxit
Wärmedämm-Verbundsysteme gemäß Zulassung des
Systemherstellers. Berechnung der Dübelanzahl
(Verfahren 2/3) gemäß Berechnung unter Berücksichtigung
der DIN 1055-4 (03/2005).

Gebäudehöhe (Firsthöhe über Gelände):  __ m
Windzone __

Erforderliche Dübelmenge für Fassadenbereich A:  __
Stck/m²

Aufteilung der Fassadenbereiche ergibt sich nach der
Berechnung.

Dübellänge = Dämmstoffdicke + evt. vorh. Putzschicht +
Verankerungstiefe.

Dämmstoffdicke: ___ mm

Dämmstoff: _________

Dübelmontage:  versenkt/oberflächenbündig

Untergrund: ..............................

Produkte:  maxit Schlagdübel H2 eco
  maxit Schlagdübel speedy M
  maxit Schraubdübel STR- U 2G
  maxit Aufsatzteller 90
  maxit Aufsatzteller 140
  maxit Versenkteller VT2G
  maxit STR- Stopfen
  maxit MW- Rondelle

Angebotener Dübeltyp:
............................................
Hinweis: Es dürfen nur systemzugehörige und
bauaufsichtlich zugelassene Dübel eingebaut werden.
Einheit: m²

**06.0023 Dübelung nach detaillierter Berechnung, Fassadenbereich B**
Liefern und Montieren von zugelassenen Dübeln für maxit
Wärmedämm-Verbundsysteme gemäß Zulassung des
Systemherstellers. Berechnung der Dübelanzahl
(Verfahren 2/3) gemäß Berechnung unter
Berücksichtigung der DIN 1055-4 (03/2005).

Gebäudehöhe (Firsthöhe über Gelände):  __ m
Windzone __

Erforderliche Dübelmenge für Fassadenbereich B:  __
Stck/m²

Aufteilung der Fassadenbereiche ergibt sich nach der
Berechnung.

Dübellänge = Dämmstoffdicke + evt. vorh. Putzschicht +
Verankerungstiefe.

Dämmstoffdicke: ___ mm

Dämmstoff: _________

Dübelmontage:  versenkt/oberflächenbündig

Untergrund: ..............................

Produkte:  maxit Schlagdübel H2 eco
  maxit Schlagdübel speedy M
  maxit Schraubdübel STR- U 2G
  maxit Aufsatzteller 90
  maxit Aufsatzteller 140
  maxit Versenkteller VT2G
  maxit STR-Stopfen

maxit MW- Rondelle

Angebotener Dübeltyp:
............................................
Hinweis: Es dürfen nur systemzugehörige und
bauaufsichtlich zugelassene Dübel eingebaut werden.
Einheit: m²

**06.0024 Dübelung nach detaillierter Berechnung, Fassadenbereich C**
Liefern und Montieren von zugelassenen Dübeln für maxit
Wärmedämm-Verbundsysteme gemäß Zulassung des
Systemherstellers. Berechnung der Dübelanzahl
(Verfahren 2/3) gemäß statischer Berechnung unter
Berücksichtigung der DIN 1055-4 (03/2005).

Gebäudehöhe (Firsthöhe über Gelände):  __ m
Windzone __

Erforderliche Dübelmenge für Fassadenbereich C:  __
Stck/m²

Aufteilung der Fassadenbereiche ergibt sich nach der
Berechnung.

Dübellänge = Dämmstoffdicke + evt. vorh. Putzschicht +
Verankerungstiefe.

Dämmstoffdicke: ___ mm

Dämmstoff: _________

Dübelmontage:  versenkt/oberflächenbündig

Untergrund: ..............................

Produkte:  maxit Schlagdübel H2 eco
  maxit Schlagdübel speedy M

  maxit Schraubdübel STR- U 2G

  maxit Aufsatzteller 90
  maxit Aufsatzteller 140
  maxit Versenkteller VT2G
  maxit STR-Stopfen
  maxit MW- Rondelle

Angebotener Dübeltyp:
............................................
Hinweis: Es dürfen nur systemzugehörige und
bauaufsichtlich zugelassene Dübel eingebaut werden.
Einheit: m2

**06.0025 Dübelung Deckenuntersicht konstruktiv**
Konstruktive Verdübelung als zusätzliche Befestigung
der Außendämmung.

Dübelanzahl:  ____________ Stck/m²

Dämmstoffdicke: .................. mm

Dübelmontage:  versenkt/oberflächenbündig

Untergrund / Mauerwerk: ..............................

Produkte:  maxit Schlagdübel H2 eco
  maxit Schlagdübel speedy M
  maxit Schraubdübel STR- U 2G
  maxit Aufsatzteller 90
  maxit Aufsatzteller 140
  maxit Versenkteller VT2G
  maxit STR-Stopfen

  maxit MW-Rondelle

Angebotener Dübeltyp:
............................................
Einheit: m²

**06.0026 Dübelung auf Holzuntergründen**
Dübelung als zusätzliche Befestigung der Außendämmung
mit maxit Schraubbefestiger Holz.

Verbrauch: ca. 6 Stück / m²

Dämmstoffdicke: ....mm

Produkte:  maxit Schraubbefestiger Holz STR-H
  maxit Aufsatzteller 90

  maxit Aufsatzteller 140
  maxit Versenkteller VT2G
  maxit STR-Stopfen
  maxit MW- Rondelle
Einheit: m2

### 07 EINBAUTEILE / Detailtechnik

**07.0001 Alu-Sockelabschlussprofil**
Liefern und Montieren von ALU-Sockelabschlussprofilen.
Die Profile sind und fluchtgerecht mit 3 V2A -
Schlagdübel pro lfm zu befestigen. Hohlstellen sind mit
Ausgleichsstücken zu hinterlegen. Die Profile sind mit
Stossverbinder zu verbinden. Der Abstand zwischen
den Profilen beträgt > 2 mm. Die Fuge zwischen Wand
und Profil ist vollständig mit Klebemörtel oder mit
Fugendichtband zu schliessen um den sogenannten
Kamineffekt zu verhindern.
Gebäudeecken sind fachgerecht mit Gehrungsschnitt
auszubilden.

Dämmstoffdicke:  __ mm

Produkte:  maxit ALU-Sockelabschlussprofil
  maxit ALU-Sockeleckprofile
  maxit V2A-Schlagdübel
  maxit Ausgleichsstück
  maxit Sockelprofilverbinder
  maxit Fugendichtband
Einheit: lfm

**07.0002 Alu-Sockelaufsteckprofil Edelstahl**
Liefern und Montieren des Sockelaufsteckprofiles
aus Edelstahl zur Verwendung bei maxit
Edelkratzputz und maxit Dickputz auf WDVS.

Ausladung: 15 mm

Produkte: maxit Sockelaufsteckprofil aus Edelstahl V2A
Einheit: m

**07.0003 Sockelaufsteckprofil Kunststoff**
Liefern und Montieren des Sockelaufsteckprofiles
aus Kunststoff. Es entkoppelt den Anschluss der
Armierungslage an das maxit Alu-Sockelabschlussprofil,
verbessert dadurch die Beweglichkeit und gibt bei
einfacher Verarbeitung einen fachgerechten
Abschluss. Rissbildungen werden verhindert und
Feuchtigkeit wird sicher abgeleitet.
Das Profil muss über den Stoß der Sockelschiene
überlappend geführt werden.
Das Aufsteckprofil ist mit überputzbarer Tropfkante und
Gewebeteil ausgestattet.

Produkte: maxit Sockelaufsteckprofil aus Kunststoff
Einheit: m

**07.0004 PVC-Sockelkantenprofil mit Gewebe und Tropfkante**
Liefern und Montieren von Sockelkantenprofilen aus PVC
für die wärmebrückenfreie Ausbildung abgesetzter
Sockelflächen. Profil zwischen Perimeterdämmung und
Wanddämmung einschieben oder zwischen Wanddämmung
und PVC-Sockel-Montagewinkel.
Ausladung 59 mm, mit Gewebe und Tropfkante für
Dämmstoffdicken 60 bis 160 mm.

Produkte: maxit PVC-Sockelkantenprofil mit Gewebe
  und Tropfkante
  maxit Steckverbinder
  maxit Eckverbinder
Einheit: m

**07.0005 PVC-Sockelabschlussprofil variabel**
Liefern und Montieren von variablen, wärmebrückenfreien
Sockelabschlussprofil. Variabler Einsatz für
Dämmstoffstärken von 6-9 cm, 10-16 cm und von 18-24
cm. Sauberer Putzabschluss durch Abzugskante am Kombi-
Abschlussprofil. Das hintere Profile wird waagerecht
und fluchtgerecht mit 3 V2A -Schlagdübel pro lfm zu
befestigen. Hohlstellen an den Befestigungspunkten sind
mit Ausgleichsstücken zu hinterlegen.Die Fuge zwischen
Wand und Profil ist vollständig mit Klebemörtel oder
Fugendichtband zu schliessen um den sogenannten
Kamineffekt zu verhindern.

Dämmstoffstärke:

Produkte:  maxit PVC-Sockelabschlussprofil
  variabel incl. Gewebeleiste mit
  Tropfkante
  maxit V2A- Schlagdübel
Einheit: m

**07.0006 Panzerarmierungsgewebe**
Panzerarmierungsgewebe als Zusatzarmierung auf
mechanisch belasteten Flächen. Die einzelnen Bahnen
sind auf Stoss und ohne Überlappung faltenfrei in den
Armierungsmörtel einzubetten. Die Verlegung hat unter
der Armierungslage zu erfolgen.

Mörtelgruppe: P II nach DIN 18550
Druckfestigkeitsklasse: CS III nach EN 998-1
Baustoffklasse: A1, nicht brennbar
Schichtdicke: ca. 4mm

Produkte: maxit Panzerarmierungsgewebe 6 x 6 mm,
  330 g/m²
  maxit multi Armierungsmörtel
Einheit: m²

**07.0007 Gewebeeckwinkel**
Gewebeeckwinkel liefern und einbauen.
Mineralischen Armierungsmörtel entsprechend der
Gewebebreite vollflächig aufziehen. Gewebeeckwinkel
mit Kunststoffeckprofil lot- und fluchtgerecht in den
Armierungsmörtel einarbeiten.

Produkte:  maxit Gewebeeckwinkel 8/12, 10/15, 10/23
  maxit multi Armierungsmörtel
Einheit: m

**07.0008 Gewebeeckwinkel mit Abzugskante**
Gewebeeckwinkel mit Abzugskante liefern und einbauen.
Mineralischen Armierungsmörtel entsprechend der
Gewebebreite vollflächig aufziehen. Gewebeeckwinkel
mit Kunststoffeckprofil lot- und fluchtgerecht in den
Armierungsmörtel einarbeiten.

Höhe der Abzugskante: 3 / 6 mm

Produkte:  maxit Gewebeeckwinkel mit Abzugskante
  maxit multi Armierungsmörtel
Einheit: m

**07.0009 Gewebeeckwinkel mit Abzugskante Edelkratzputz**
Gewebeeckwinkel für Edelkratzputz liefern und einbauen.
Mineralischen Armierungsmörtel entsprechend der
Gewebebreite vollflächig aufziehen. Gewebeeckwinkel mit
Kunststoffeckprofil lot- und fluchtrecht in den
Armierungsmörtel einarbeiten, im Stoßbereich sind die
Steckvebinder Z 13 zu verwenden.

Produkte:  maxit Gewebeeckwinkel DUO-TEX W12
  maxit Steckverbinder Z 13
  maxit multi Armierungsmörtel
Einheit: lfm

**07.0010 Rolleckwinkel**
Rolleckwinkel für Kantenausbildung stumpfer oder
spitzer Ecken sowie Rundungen liefern und einbauen.
Mineralischen Armierungsmörtel entsprechend der
Gewebebreite vollflächig aufziehen. Rolleckwinkel
lot- und fluchtgerecht in den Armierungsmörtel
einarbeiten.

Produkte:  maxit Rolleckwinkel
  maxit multi Armierungsmörtel
Einheit: m

**07.0011 Drahteckwinkel bei Dickputzdämmsystem**
Drahteckwinkel liefern sowie lot- und fluchtrechtes
Anbringen von Drahteckwinkeln an allen Ecken und Kanten
mit mineralischem Kleber auf Unterputzdicke ansetzen.

Produkt:  maxit Drahteckwinkel AP
  maxit multi 285/292
Einheit: m

**07.0012 Gewebeeckpfeile**
Gewebeeckpfeile an allen Ecken von Gebäudeöffnungen
diagonal anbringen.
Grösse 330 x 500 mm, Maschenweite 8 x 8 mm,.

Produkte:  maxit Gewebeeckpfeile
  maxit multi Armierungsmörtel
Einheit: St

**07.0013 Sturzeckwinkel mit Diagonalarmierung**
Sturzeckwinkel mit Diagonalarmierung an allen Ecken von
Gebäudeöffnungen anbringen. Maschenweite 4 x 4 mm.

Produkte:  maxit Gewebe-Sturzeckwinkel,
  Leibungstiefe 100 mm/200 mm
  maxit multi Armierungsmörtel
Einheit: St

**07.0014 Fugendichtband**
Fugendichtband liefern und anbringen. Sämtliche
Anschlüsse an angrenzende Bauteile wie z.B. Fenster,
Türen etc. sind schlagregendicht auszuführen.
Selbstklebendes, vorkomprimiertes Fugendichtband auf
das angrenzende Bauteil aufkleben und anschliessend die
Dämmplatten mit Druck ansetzen. Das Fugendichtband ist
bündig mit der Vorderkante der Dämmplatte
anzuschliessen. Die Armierungs- und Putzschicht ist vom
angrenzenden Bauteil zu trennen. Das Fugendichtband ist
entsprechend der Fugenbreite auszuwählen.

Produkte:  maxit Fugendichtband 15/2-6 für
  Fugenbreiten von 2-6mm
  maxit Fugendichtband 15/3-9 für
  Fugenbreiten von 3-9m
  maxit Fugendichtband 20/5-12
  Fugenbreiten von 5-12mm
Einheit: m

**07.0015 Rollladenabdeckband**
Rollladenabdeckband liefern und anbringen.
Spezialklebeband für Kunststoff und Aluminiumrollladenkästen für die anschliessende Verklebung von
maxit Dämmplatten.

Produkte:  maxit Rollladenabdeckklebeband,
  Breite 25 cm
Einheit: m

**07.0016 Anschlüsse mit Abdeckband -raus? nicht in Preisliste !? -**
Abdeckband als Trennlage für Grundputz und
Armierungslagen an Baukörperanschlüssen oder Dach-Wand-
Anschlüssen, u.ä. für saubere Bauteileanschlüsse statt
Kellenschnitt.
Abdeckband bestehend aus einem geschlossenzelligen
Schaumstoffband, Breite 35 mm, Klebstoffstreifen 10 mm.

Hinweis: Die Verwendung des maxit Fugendichtbandes in
der Dämmstoffebene zur Schlagregensicherheit ist
trotzdem erforderlich.

Produkt: maxit Abdeckband
Einheit: m

**07.0017 Gewebe-Anputzleisten**
Gewebe-Anputzleisten liefern und einbauen.
Selbstklebende Leisten für Systemanschlüsse an
angrenzende Bauteile, wie z.B. Türen, Fenster, etc.,
lot- und fluchtrecht anbringen. Die Schichtstärke der
Armierungslage ist so zu wählen, dass die
Endbeschichtung mit dem Profil abschliesst.
Die evtl. Vorbehandlung der Fenster-und Türrahmen durch
Reinigung bzw. aufbringen von Haftprimer ist mit
einzukalkulieren.

Anwendungsbereich: Für Baukörperanschlüsse bis max.
2,50m Einzellänge.

Produkt:  maxit T-FAL Gewebeanputzleiste mit
  Schutzlippe
  maxit Haftprimer
Einheit: m

**07.0018 maxit T-FAL Gelanputzleiste**
Anputzleiste mit integriertem Gelband liefern und
einbauen. Selbstklebende Leisten für Systemanschlüsse
an angrenzende Bauteile, wie z.B. Türen, Fenster, etc.,
lot- und fluchtrecht anbringen. Anputzleiste speziell
für große Fensterflächen die bei starken thermischen
Belastungen großen Längenänderungen ausgesetzt sind.
Die Anputzleiste muss drei dimensionale Bewegungen
> 0,4 mm/m aufnehmen können. Die Schichtstärke der
Armierungslage ist so zu wählen, dass die
Endbeschichtung mit dem Profil abschließt.
Die Gleichwertigkeit ist hier unbedingt nachzuweisen!
Es wird ausdrücklich darauf hingewiesen dass die
verwendeten Anputzleisten auch für Öffnungen >2,5 m²
zugelassen sein müssen.
Die evtl. Vorbehandlung der Fenster-und Türrahmen durch
Reinigung bzw. aufbringen von Haftprimer ist mit
einzukalkulieren.

Produkt:  maxit T-FAL Gelanputzleiste
  maxit Primer
Einheit: lfm

**07.0019 Gewebe-Anputzleisten Teleskop Ideal Plus**
Gewebe-Anputzleisten Teleskop Ideal Plus
mit Schutzlippe liefern und einbauen. Selbstklebende
Leisten für Systemanschlüsse an angrenzende
Bauteile, wie z.B. Türen, Fenster, etc., lot- und
fluchtgerecht anbringen. Durch zwei ineinander
gesteckte Profile mit Dichtlippen ist die Gewebeleiste
horizontal und vertikal beweglich, um Ausdehnungen im
Anschlussbereich zwischen Putz und Rahmen
ausgleichen zu können. Die Schichtstärke der
Armierungslage ist so zu wählen, dass
die Endbeschichtung mit dem Profil abschliesst.

Empfohlen bei tiefer Leibungsdämmung oder grossen
Dämmstärken (> 100 mm) und mauerwerksbündig
eingebauten Fenstern/Türen bis 2 m².
Die evtl. Vorbehandlung der Fenster-und Türrahmen durch
Reinigung ist mit einzukalkulieren.

Produkt:  maxit Teleskop-Gewebeleiste Ideal Plus
Einheit: m

**07.0020 Gewebe-Anputzleisten Roma**
Gewebe-Anputzleisten Roma für seitliche Anschlüsse an
Vorbaurollladensysteme liefern und einbauen.
Selbstklebende Leisten für Systemanschlüsse seitlich an
Führungsschienen. Die Schichtstärke der Armierungslage
ist so zu wählen, dass einerseits die Revisionsblende
geöffnet werden kann und anderseits die Endbeschichtung
bündig mit dem Bordprofil der Fensterbank abschliesst.
Durch Abreissen der Schutzlasche wird die dehnbare
TPE-Schlaufe freigesetzt. Diese koextrudierte, flexible
TPE-Schlaufe nimmt  Bewegungsunterschiede zwischen
Vorbaurollladen und WDV-System auf. Gesamtbewegungsaufnahme bis 4,5 mm.
Die evtl. Vorbehandlung der Fenster-und Türrahmen durch
Reinigung ist mit einzukalkulieren.

Anwendungsbereich: Mittig im Mauerwerk für
Fenster/Türen bis 10 m², mauerwerksbündig
und vorgesetzte Fenster/Türen bis 2 m².

Produkt:  maxit Roma Gewebeanputzleiste
Einheit: m

**07.0021 Gewebe-Anputzleisten Milano Plus**
Gewebe-Anputzleisten Milano Plus liefern und einbauen.
Die selbstklebende Gewebeanputzleiste maxit Milano Plus
ermöglicht den flexiblen Systemanschluss an
Vorbaurollladen mit Revisionskasten und auf
Bordprofilen der Fensterbank. Ebenso bei
Rahmenkonstruktionen von Rolltoren, langen
Blechverwahrungen etc. Die Gewebeleiste ist mit einer
flexiblen, anextrudierten TPE-Schlaufe ausgestattet,
die durch das Abtrennen der Schutzlasche freigesetzt
wird. Über die
TPE-Schlaufen werden dynamische Bauteilbewegungen
aufgenommen, die durch Verformung und Ausdehnung
entstehen. Gesamtbewegungsaufnahme bis 4,5 mm.
Das Profil ist zusätzlich mit einer weichen
TPE-Schutzlippe ausgestattet, um einen optischen
Übergang an Rahmen- und Vorbaurollladensystemen (auch
horizontal) herstellen zu können. Die Schichtstärke
der Armierungslage ist so zu wählen, dass die
Endbeschichtung mit dem Profil abschliesst.
Die evtl. Vorbehandlung der Fenster-und Türrahmen durch
Reinigung ist mit einzukalkulieren.

Produkt:  maxit Milano Plus Gewebeanputzleiste
Einheit: m

**07.0022 Gewebeleiste NEO plus**
Gewebeleiste NEO plus W36 liefern und einbauen.
Die Gewebeleiste NEO-plus wird eingesetzt bei
Putzanschlüssen im WDVS, bei denen mit grösseren
Ausgleichsbewegungen gerechnet werden muss und
wenn eine Verklebung auf dem Fensterrahmen nicht
möglich oder nicht gewollt ist.
Das Profil wird trocken, ohne Ansetzmörtel am
Fenster ausgerichtet und mit dem Kunstoffnagel
unter dem Gewebe in der Dämmplatte festgesteckt
(4 Stck./lfm). Das Profil ist mit einem
expandierenden PUR-Band ausgestattet, das durch
Abreissen der Verschlussklappe ausgelöst wird.
Die Gewebeleiste NEO-plus ist auch geeignet für
den nachträglichen Fenstereinbau (Blindstockverfahren).
Dabei kann das Profil vor dem Fenstereinbau fertig
eingeputzt werden.
Einsetzbar bei allen Einbausituationen der Fenster bis
10 m².

Produkt:  maxit Gewebeleiste NEO plus
Einheit: m

**07.0023 Gewebeleiste PUR EX plus**
Gewebeleiste PUR EX plus liefern und einbauen.
Die Anputzleiste ist mit Schutzlippe und einem
komprimierten Polyurethanband ausgestattet.
Hierbei handelt es sich um eine entkoppelte Lösung
zwischen Putzsystem und Rahmenkonstruktion.
Einsetzbar bei allen Einbausituationen der Fenster bis
10 m².
Die evtl. Vorbehandlung der Fenster-und Türrahmen durch
Reinigung ist mit einzukalkulieren.

Produkt:  maxit Gewebeleiste PUR EX
Einheit: m

**07.0024 Anputzleiste PUR-EX-pro für Edelkratzputz**
Anputzleiste für Edelkratzputz mit Schutzlippe und
expandierendem PUR- Fugendichtband liefern und
einbauen. Für den Putzanschluss bei WDV-Systemen mit
Edelkratzputz als Schlussbeschichtung.
Selbstklebende Leisten für Systemanschlüsse an
angrenzende Bauteile, wie z.B. Türen, Fenster,
etc., lot- und fluchtrecht anbringen, sodass der
Edelkratzputz bündig mit dem Profil abschließt.
Die Gleichwertigkeit ist hier unbedingt nachzuweisen!
Es wird ausdrücklich darauf hingewiesen dass die
verwendeten Anputzleisten auch für Öffnungen >2,5 m²
zugelassen sein müssen.
Die evtl. Vorbehandlung der Fenster-und Türrahmen durch
Reinigung bzw. aufbringen von Haftprimer ist mit
einzukalkulieren.

Hinweis: Das Auslösen des vorkomprimierten
spezialimprägnierten PU-Bandes erfolgt durch Abtrennen
der Schutzlasche.

Produkt:  maxit Gewebanputzleiste pro-K
Einheit: lfm

**07.0025 maxit Abschlussprofil**
Kunststoffprofil mit integriertem Armierungsgewebe und
Tropfkante liefern und lot- und fluchtgerecht
einbauen.

Produkt:  maxit Abschlussprofil mit

  Tropfkante
  maxit multi Armierungsmörtel
Einheit: m

**07.0026 Ausbilden einer Gleitlagerfuge**
Profilkombination zur Ausbildung von horizontalen
Gleitlagern liefern, lot-und fluchtrecht anbringen.
Das Sockelabschlußprofil wird oberhalb der Dehnfuge
montiert und das Überhangblech darin eingehängt und
verspachtelt. Im unteren Bereich wird das Abdeckprofil
direkt auf die Dämmplatte verklebt.
Die ca. 8-10 mm offene Fuge wird  mit loser
Mineralwolle verfüllt.

Bereich: horizontale Gleitlagerfugen

Produkt:  maxit Sockelabschlußprofil Alu .....mm
  maxit Gleitlagerprofilkombination
  maxit multi Armierungsmörtel
  maxit Mineralwolle
Einheit: m

**07.0027 Putzabschlussprofil**
Kunststoffprofil mit integriertem Armierungsgewebe als
Putzabschluss liefern und lot- und fluchtgerecht
einbauen.

Produkt:  maxit Putzabschlussprofil  3 mm
  maxit Putzabschlussprofil  6 mm
  maxit Putzabschlussprofil  10 mm
  maxit Putzabschlussprofil  15 mm
  maxit multi Armierungsmörtel
Einheit: m

**07.0028 Attika Anschlussprofil**
Attika Anschlussprofil liefern und einbauen.
Anschlussprofil mit gewebearmierter Folie, die
den dichten Anschluss von WDV System zur
Attika oder dem Dachabschluss gewährleistet.

Produkt:  maxit Attika Anschlussprofil
  maxit multi Armierungsmörtel
Einheit: m

**07.0029 Aufsteckprofil Kunststoff**
PVC Aufsteckprofil liefern und einbauen.
Aufsteckprofil für Metallbauteile wie
z. B. Rollladenkastenführungsschienen
für exakte Kanten und sauberen
Putzabschluss, Bewegungsaufnahme im System.
Gezielte Wasserführung.

Produkt: maxit PVC Aufsteckprofil
Menge: 1,000 m

**07.0030 Gewebe-Dehnfugenprofil**
Universal-Dehnfugenprofil liefern und lot- und
fluchtrecht anbringen. Das Profil wird direkt auf die
Dämmplatte gespachtelt. Die ca. 10-20 mm offene Fuge
wird vorab mit loser Mineralwolle verfüllt.
Dehnfugenprofil nur für senkrechte Fugen.

Produkt:  maxit Universal Dehnfugenprofil
  maxit multi Armierungsmörtel
  maxit  Mineralwolle
Einheit: lfm

**07.0031 Flächen- Dehnfugenprofil Typ E**
Flächen- Dehnfugenprofil liefern, lot- und
fluchtgerecht anbringen. Das Profil wird direkt auf die
Dämmplatte gespachtelt. Offene Fuge hinter der Schlaufe
mittels Dämmmaterial schliessen.
Dehnfugenprofil nur für senkrechte Fugen.

Produkt:  maxit Flächen-Dehnfugenprofil Typ E
  maxit multi Armierungsmörtel
  maxit  Mineralwolle
Menge: 1,000 m

**07.0032 Eck-Dehnfugenprofil Typ V**
Eck-Dehnfugenprofil liefen, lot- und fluchtgerecht
anbringen. Das Profil wird direkt auf die Dämmplatte
gespachtelt. Offene Fuge hinter der Schlaufe mittels
Dämmmaterial schliessen.
Dehnfugenprofil nur für senkrechte Fugen.

Produkt:  maxit Eck- Dehnfugenprofil Typ V
  maxit multi Armierungsmörtel
  maxit  Mineralwolle
Einheit: m

**07.0033 Gewebe-Dehnfugenprofil für Edelkratzputz**
Gewebe-Dehnfugenprofil liefern, lot- und
fluchtgerecht anbringen. Das Profil wird direkt auf die
Dämmplatte gespachtelt, wobei die Schichtstärke des
Edelkratzputzauftrags zu beachten ist. Offene Fuge
hinter der Schlaufe mittels Dämmmaterial schliessen.
Dehnfugenprofil nur für senkrechte Fugen.

Produkt:  maxit Dehnfugenprofil Edelkratzputz
  maxit Armierungsmörtel
  maxit  Mineralwolle
Einheit: m

**07.0034 Blechanschlussprofil**
Blechanschlussprofil liefern und einbauen. Das PVC-
Profil wird auf Blechanschlüsse (z.B.Dachrandabschluss)
aufgesteckt und in Armierungsmörtel auf den
Wärmedämmplatten eingespachtelt. Es ergibt eine
bewegliche und wasserdichte Verbindung zwischen Putz
und Blech. Die Profilstöße sind mit speziellen
Steckverbindern miteinander zu verbinden.

Produkte:  maxit Blechanschlussprofil
  maxit multi Armierungsmörtel
Einheit: m

**07.0035 Dachbelüftungsprofil**
Dachbelüftungsprofil liefern und einbauen. Das
Dachbelüftungsprofil aus Alu weiss, wird auf die
Dämmung angebracht sodass es gegen die Dachschalung
stößt zwischen den Dachsparren.
Damit wird eine DIN- gerechte Dachbelüftung erreicht.
Lüftungsquerschnitt: ca. 207 cm²/ lfm.

Produkt:  maxit Dachbelüftungsprofil
  maxit multi Armierungsmörtel
Einheit: m

**07.0036 Kantenausbildung bei Bogenfenstern**
Biegsames Kunststoffprofil mit integriertem
Armierungsgewebe für die Ausbildung
Sturzleibung/Fassade bei z.B. Bogenfenstern
liefern und fachgerecht einbauen.

Produkt:  maxit Rolleckwinkel
  maxit multi Armierungsmörtel
Menge: 1,000 m

**07.0037 Putzanschluss an Bogenfenster**
Biegsames Kunststoffprofil mit integriertem
Armierungsgewebe für den Anschluss Putz an
Fensterrahmen bei z.B. Bogenfenstern liefern und
fachgerecht einbauen. Die Fuge zwischen Profil und
Fensterrahmen ist dauerelastisch zu schliessen.

Produkt:  maxit Putzabschlussprofil für
  Rundbögen
  maxit multi Armierungsmörtel
Einheit: m

**07.0038 Spiraldübel**
Spiraldübel liefern und fachgerecht anbringen, zur
Befestigung leichter Anbauteile in verputzten
Wärmedämmverbundsystem. Die Löcher
sollten mit einem 6-er Bohrer vorgebohrt werden. Die
Gewindegänge sind zur Abdichtung mit Acryl zu
beschichten.

Gebrauchslast pro Befestigungspunkt ca. 50N/5kg.

Produkt:  maxit Spiraldübel
Einheit: St

**07.0039 Montagezylinder/quader**
Montageunterlagen aus EPS liefern und einbauen. Sie
eignen sich als Druckunterlage für mittelschwere
Lasten. Für die Verschraubung in den Montagehilfen
eignen sich Holz- oder Blechschrauben sowie
solche mit zylindrischen Gewinde und großer Steigung.

Dämmstoffdicke:........mm

Raumgewicht: 140 kg/m³

Montageelement:  VARIZ 90 mm
  VARIZ 125 mm
  VARIQ 80x80/100x100 mm
  VARIR 140x80/160x100 mm

Gewähltes Element: .................
Einheit: St

**07.0040 Quadroline Montagequader**
Quadroline Montagequader liefern und einbauen.
Montagequader aus fäulnisfreiem und schwer
entflammbarem PU-Hartschaum. Diese eignen sich als
Druck- und Montageunterlage in EPS- und MW-Fassaden.
Fremdmontagen müssen im Mauerwerk verankert werden.
Querschnitt 198 x 198 mm
Raumgewicht 200 kg/m³
Wärmeleitfähigkeit = 0.04 W/mK
Druckfestigkeit 2.3 N/mm² bzw. 23 kg/cm²
Zulässige Druckbeanspruchung 0.7 N/mm² bzw.
7 kg/cm²

Dämmstoffdicke: .........mm

Produkt:  maxit Quadroline Montagequader
  maxit DoPurCol PU-Kleber
Einheit: St

**07.0041 Schwerlastkonsole SLK**
Montageplatten liefern und einbauen. Die
Schwerlastkonsole eignet sich für die
wärmebrückenfrei Montage von schwereren Bauteilen wie
Geländer, Schutzgitter, Markisen, Beleuchtungskörper,
Werbetafeln etc.
Grösse = 250x150 mm,
WLG 040,
Schwerlastkonsole besteht aus Polyurethan-Hartschaum
mit vier eingeschäumten Stahlkonsolen und einer
Aluplatte incl. erforderliches Befestigungsmaterial.
Montageplatten mit bauaufsichtlicher
Zulassung Z-10.9-576

Untergrund .........

Dämmstoffdicke ..............mm

Produkt:  maxit Schwerlastkonsole SLK
Einheit: St

**07.0042 Befestigungselement für Laibungen und Fassade**
Befestigungselement liefern und fachgerecht einbauen.
Das Element besteht aus fäulnisbeständigem
PU-Hartschaumstoff für die direkte Befestigung des
Anbauteils im Tragelement für mittelschwere bis
schwere Befestigungen.

Dämmstoffdicke __________mm

Untergrund:_____________

Produkte:  maxit Iso Corner
  maxit Verankerungsset für
  Montageelemente
Einheit: St

**07.0043 Fensterbankdämmkeil EPS 031**
Versetzen von EPS-Dämmkeilen mit einer werkseitigen
Neigung von 5° zur späteren Aufnahme der Fensterbänke.

Laibungstiefe: ..........cm

Produkt:  maxit Fensterbankkeil
Einheit: lfm

**07.0044 SOL PAD versetzen**
Leibungsdämmung mit geeignetem Werkzeug für die
Aufnahme der SOL-PAD Einschubleisten
Ausklinken /- fräsen und anschliessend die Leisten
vollflächig und satt mit 2-komponentiger Dichtschlämme
nach Herstellervorgabe einkleben. Die SOL-PAD
Einschubleisten sind nach Erstellung der Armierungslage
lt. Herstellervorgabe abzulängen.

Produkt:  maxit SOL-PAD, Fensterbankanputzleiste
  maxit SDS 16, flexible mineralische Dichtschlämme
Einheit: St

**07.0045 Untere Dichtebene**
Abdichten der im Winkel von 5° hergestellten
Brüstungsfläche mit zugelassener
flexibler mineralischer Dichtschlämme in Anlehnung an
die DIN 18195. Es ist darauf zu Achten, dass die SOL-
PAD Einschubleisten und der Anschluss zum Bauelement
dicht ausgeführt werden.

Leibungstiefe:  ...... m

Produkt:  maxit SDS 16, zugelassene 2-komponentige
  mineralische Dichtschlämme
Einheit: lfm

**07.0046 Fensterbänke Alu**
Fensterbänke Alu liefern und fachgerecht montieren,
einschl. Antidröhnband und Fensterbankabdichtung.
Die seitlichen Bordprofile werden in separater
Position abgerechnet. Ab einer
Fensterbanklänge von 1,50 m sind
Fensterbankhalter, ab 3,00 m maxit Stossverbinder
erforderlich und in die Einheitspreise einzurechnen.

Ausladung: .......... mm

Produkte:  maxit Alu-Fensterbank:
  _ pulverbeschichtet Farbe Ral
  9016 (verkehrsweiss)
  _ eloxiert (natur EV1)
  _ eloxiert (dunkelbronce)
  _ eloxiert (mittelbronce)
  maxit Antidröhnband
  maxit Montagschrauben
  maxit Fensterbankdichtung
  maxit Fensterbankhalter
Einheit: lfm

**07.0047 Alu-Gleitabschlussprofil**
Alu-Gleitabschlussprofil für maxit Alu-Fensterbänke
liefern und einbauen. Ideal für die Aufnahme
thermischer Längenänderungen.

Ausladung:  .................... mm

Produkte:  maxit Alu-Gleitabschlussprofil:
  _ eloxiert (natur EV1)
  _ eloxiert (dunkelbronce)
  _ eloxiert (mittelbronce)
Einheit: St

**07.0048 Stossverbinder Fensterbank**
Stossverbinder Fensterbank liefern und einbauen.
Stoßverbinder für Fensterbänke mit
Überlängen > 3,00 m.

Ausladung: .................mm

Produkt:  maxit Stossverbinder
Einheit: St

**07.0049 Inneneckverbinder Fensterbank**
Inneneckverbinder liefern und einbauen.

Ausladung: ................. mm

Produkt: maxit Inneneckverbinder
Einheit: St

**07.0050 Außeneckverbinder Fensterbank**
Außeneckverbinder liefern und einbauen.

Ausladung: ................. mm

Produkt: maxit Außeneckverbinder
Einheit: St

### 08 OBERPUTZE / FARBEN

**08.0001 Edelputz-Grundierung / Aufbrennsperre**
Edelputz-Grundierung liefern und auf trockenen
Unterputz aufbringen. Die lösungsmittelfreie
Grundierung vollflächig gemäß Herstellerrichtlinie
auftragen.

Produkt:  maxit prim 1050 Edelputz-Grundierung /
  Aufbrennsperre
Einheit: m²

**08.0002 Edelputz-Haftgrundierung**
Edelputz-Haftgrundierung quarzsandgefüllt liefern und
auf trockenen Unterputz aufbringen. Die
lösungsmittelfreie Haftgrundierung vollflächig gemäß
Herstellerrichtlinie auftragen.

Produkt:  maxit prim 1060 Edelputz-Haftgrund
Menge: 1,000 m²

**08.0003 Solarputzgrund**
Solarputzgrund liefern und auf trockenen Unterputz
aufbringen. Die lösungsmittelfreie
Haftgrundierungvollflächig gemäß
Herstellerrichtlinie auftragen.

Produkt:  maxit Solarputzgrund
Einheit: m²

**08.0004 Hydrogrund**
Grundierung zur Hydrophobierung saugfähiger,
mineralischer Untergründe liefern und nach
Herstellervorschrift unverdünnt auftragen.

Produkt:  maxit prim 1110 Hydrogrund
Menge: 1,000 m2

**08.0005 Biozidgrund**
Biozidgrund zur Beseitigung von Algen-, Moos- und
Pilzbefall. Liefern und volldeckend auf die gereinigte
Fassadenfläche nach Herstellervorschrift unverdünnt
auftragen.

Produkt:  maxit prim 1120 Biozidgrund
Menge: 1,000 m2

**08.0006 Mosaik-Buntsteingrund**
Mosaik-Buntsteingrund als Haftbrücke für glatte und
unterschiedlich saugende Untergründe mit geeignetem
Werkzeug satt auftragen.

Produkt:  maxit prim 1080 mosaik Buntsteingrund
Menge: 1,000 m²

**08.0007 MINERALISCHER OBER-/EDELPUTZ**
Menge: 1,000

**08.0008 Mineralischer Oberputz**
Mineralischer Oberputz auf den vorbereiteten Untergrund
aufziehen und strukturieren. Ausführung in
Scheiben/Kratzputzstruktur

Druckfestigkeitsklasse CS II nach EN 998-1.

Anwendung:  innen und aussen

Strukturart:  Scheibenputzstruktur

Farbtonzuschlag gemäß separater Position

Korngrösse:  __ mm

Produkt:  maxit star 220
  maxit ip color plus
  maxit ip color 44 K
Einheit: m²

**08.0009 Edelkratzputz maxit ip 52**
Aufbringen und planebenes Verziehen eines
dickschichtigen Edelkratzputzes in Korngrößen von 2,
4, 6, 8 mm auf den hierfür vorbereiteten Untergrund
nach Herstellerrichtlinien. Schichtdicke ca. 15 mm.
Nach ausreichender Erhärtung des Putzes diesen mit
geeignetem Nagel-Kratzbrett vollflächig auf eine
Schichtdicke von ca. 10 mm herunterkratzen und
strukturieren. Aushärtung abwarten bis Kornsprung
möglich. Heruntergekratztes Material geht in das
Eigentum des AN über und wird von ihm der
Vorschriften entsprechend entsorgt.

Druckfestigkeitsklasse CS I nach EN 998-1.
Mörtelgruppe P I nach DIN 18550

Korngröße:  __ mm

Farbtonzuschlag gemäß separater Position

Produkt:  maxit ip 52 Edelkratzputz
Einheit: m²

**08.0010 Edel-Modellierputz**
Modelierputz für freie und gefilzte Strukturen auf
Armierungslage.
Druckfestigkeitsklasse CS II nach EN 998-1.
Mörtelgruppe P II nach DIN 18550

Produkt:  maxit star 260 / 261
Einheit: m²

**08.0011 Silikatputz**
Aufziehen und strukturieren eines weißen Oberputzes
auf Silikatbasis. Ausführung mit
Scheiben-/Kratzputzstruktur (Korngrössen 1,5 / 2 / 3
mm) oder Rillenputzstruktur (Korngrössen 2 bzw. 3 mm).
Werkseitig algizid und fungizid eingestellt.

Anwendung:  Außen

Strukturart:  Kratzputzstruktur (K)
  Rillenputzstruktur (R)

Korngrösse:  __ mm

Farbtonzuschlag gemäß separater Position

Produkt:  maxit sil A
Einheit: m²

**08.0012 Solarputz**
Aufziehen und strukturieren eines
Solaroberputzes. Das Bindemittel
besteht aus hochwertigem Siliconharz. Die
Microhohlkugeln, die besondere Rezeptur sowie der
dauerhafte ph-Wert > 8,5 bieten einen weitgehenden und
langanhaltenden Schutz gegen das Auftreten von Algen
und Pilze, sowie eine geringere Verschmutzungsneigung
(Selbstreinigung).
Ausführung in Scheiben-/Kratzputzstruktur (Korngrößen
2/3 mm) .

Die Gleichwertigkeit ist unbedingt nachzuweisen!

Anwendung: außen

Strukturart:  Kratzputzstruktur (K)
Korngröße: 2/3 mm

Farbtonzuschlag gemäß separater Position

Produkt:  maxit Solarputz
Einheit: m²

**08.0013 Dispersionsputz A**
Aufziehen und strukturieren eines weissen Oberputzes
auf Dispersionsbasis. Ausführung mit
Scheiben-/Kratzputzstruktur (Korngrössen 1,5 / 2 / 3
mm) oder Rillenputzstruktur (Korngrössen 2 bzw. 3 mm)
Werkseitig algizid und fungizid eingestellt.

Strukturart:  Kratzputzstruktur (K) /
  Rillenputzstruktur (R)

Korngrösse:  __ mm

Farbtonzuschlag gemäß separater Position

Produkt:  maxit spectra A,
Einheit: m²

**08.0014 Leibungen Oberputz**
Liefern und Auftragen von Oberputz wie zuvor
beschrieben im Bereich von Leibungen bei allen
Öffnungen (z.B. Fenster/Türen...).

Leibungstiefe: ___ mm
Einheit: lfm

**08.0015 Zulage Oberputz auf runde Wände**
Zulage für das Auftragen des Oberputzes auf runde
Wände

Radius Wand:  __ m
Menge: 1,000 m²

**08.0016 Zulage Deckenuntersicht**
Zulage für das Aufbringen des Oberputzes an
Deckenuntersichten zur Pos.................
Einheit: m²

**08.0017 Zulage für das Anlegen von Rund- bzw. Stichbögen**
Zulage zum Oberputz für das Anlegen und Herstellen
von Rundbögen und Stichbögen, einschl. dem Anlegen
von Schablonen.

Laibungstiefe: ______mm
Öffnungsbreite:______mm
Einheit: lfm

**08.0018 Zulage Faschen**
Putzfaschen vierseitig umlaufend incl. Laibungen mit
mineralischen Dünnschichtputz/Faschenputz in Kornstärke
überziehen und anstrichbereit abfilzen, nach
Durchtrocknung zweimalig mit Siliconharzfarbe im
gewünschten Farbton streichen, danach in gewünschter
Faschenbreite anzeichnen abkleben und den Edelputz bis
zur Abdeckung heranführen. Faschenbreite nach Vorgabe.

Ausführung: einseitig........
  zweiseitig......

Produkt: maxit star 260 (Faschenputz)
  maxit Armierungsmörtel
  maxit Solarfarbe
  maxit intens Fassadenfarbe
  maxit Silkatfarbe A
  maxit Siliconharzfarbe A
  maxit Dispersionsfarbe A
Einheit: lfm

**08.0019 Mosaik-Buntsteinputz**
Mosaik-Buntsteinputz nach DIN 18558 mit Waschputz-
Charakter mit Körnung ca. 1,2 mm bzw. ca. 2 mm in
individuellen Farbtönen gemäss maxit Farbkollektion auf
den vorbereiteten Untergrund aufziehen und gleichmässig
strukturieren.
Erforderliche Grundierung in separater Position.

Körnung:  __ mm

Farbton Nr............

Produkt:  maxit mosaik Buntsteinputz
Einheit: m²

**08.0020 Egalisationsanstrich auf mineralischen Oberputz**
Aufbringen eines einmaligen Egalisationsanstriches in
der Farbe des zuvor aufgebrachten mineralischen
Oberputzes zur Herstellung einer schattierungsfreien
Oberfläche. Farbe algizid und fungizid eingestellt.

Mindeststandzeit des Oberputzes je nach Witterung,

Farbtonzuschlag in separater Position

Produkt:  __ maxit color Egalisationsfarbe A
  __ maxit Siliconharzfarbe A
Einheit: m²

**08.0021 Farbanstrichsystem auf mineralischen Oberputz**
Aufbringen eines zweimaligen Farbanstriches als Vor-
und Deckanstrich. Farbe algizid und
fungizid eingestellt.
Mindeststandzeit des Edelputzes je nach Witterung,

Farbtonzuschlag in separater Position

Produkt:  maxit Siliconharzfarbe A
  maxit color Egalisationsfarbe A
  maxit Solarfarbe
Einheit: m²

**08.0022 Ausgleichsanstrich auf Silikatputz**
Aufbringen eines einmaligen Anstriches in der Farbe
des zuvor aufgebrachten Silikatputzes zur Herstellung
einer schattierungsfreien Oberfläche. Farbe algizid und
fungizid eingestellt.

Mindeststandzeit des Oberputzes je nach Witterung,

Farbtonzuschlag in separater Position.

Produkt:  __ maxit Silikatfarbe A
  __ maxit Siliconharzfarbe A
  __ maxit Solarfarbe
Einheit: m²

**08.0023 Farbanstrichsystem auf Silikatputz**
Aufbringen eines zweimaligen Anstriches als Vor- und
Deckanstrich. Farbe algizid und fungizid eingestellt.

Mindeststandzeit des Edelputzes je nach Witterung,

Farbtonzuschlag in separater Position.

Produkt:  __ maxit Silikatfarbe A
  __ maxit Siliconharzfarbe A
  __ maxit Solarfarbe
Einheit: m²

**08.0024 Ausgleichsanstrich auf Siliconharzputz**
Aufbringen eines einmaligen Anstriches in der Farbe
des zuvor aufgebrachten Siliconharzputzes.
Farbe algizid und fungizid eingestellt mit hohem
Bindemittelanteil aus hochwertigem Siliconharz.

Mindeststandzeit des Oberputzes je nach Witterung,

Farbtonzuschlag in separater Position.

Produkt:  maxit Siliconharzfarbe A
  maxit Solarfarbe
Einheit: m²

**08.0025 Farbanstrichsystem auf Siliconharzputz**
Aufbringen eines zweimaligen Anstriches als Vor- und
Deckanstrich. Farbe algizid und fungizid eingestellt
mit hohem Bindemittelanteil aus hochwertigem
Siliconharz.

Mindeststandzeit des Oberputzes je nach Witterung,

Farbtonzuschlag in separater Position.

Produkt:  maxit Siliconharzfarbe A
  maxit Solarfarbe
Einheit: m²

**08.0026 Ausgleichsanstrich auf Dispersionsputz**
Aufbringen eines einmaligen Anstriches in der Farbe
des zuvor aufgebrachten Dispersionsputzes zur
Herstellung einer schattierungsfreien Oberfläche. Farbe
algizid und fungizid eingestellt.

Mindeststandzeit des Oberputzes je nach Witterung,

Farbtonzuschlag in separater Position.

Produkt:  maxit Dispersionsfarbe A
Einheit: m²

**08.0027 Farbanstrichsystem auf Dispersionsputz**
Aufbringen eines zweimaligen Anstriches als Vor- und
Deckanstrich. Farbe algizid und fungizid eingestellt.

Mindeststandzeit des Oberputzes je nach Witterung,

Farbtonzuschlag in separater Position.

Produkt:  maxit Dispersionsfarbe A
Einheit: m²

**08.0028 Farbanstrichsystem mit Solarfarbe**
Aufbringen eines zweimaligen Anstriches als Vor- und
Deckanstrich mit Solarfarbe. Das Bindemittel besteht
aus hochwertigem Siliconharz. Die Microhohlkugeln,
sowie der dauerhafte pH-Wert > 8,5 und die besondere
Rezeptur bieten einen weitgehenden und dauerhaften
Schutz gegen das Auftreten von Algen und Pilze, sowie
eine geringere Verschmutzungsneigung
(Selbstreinigung). Farbe mit sehr hohem
Bindemittelanteil aus hochwertigem Siliconharz. Die
Gleichwertigkeit ist hierbei unbedingt nachzuweisen!

Untergrund:  mineralische Edelputze, Siliconharz-,
  Silkat-und Solaredelputze

Farbtonzuschlag in separater Position.

Produkt:  maxit Solarfarbe
Einheit: m²

**08.0029 Farbanstrichsystem mit Spezial-Fassadenfarbe**
Aufbringen eines zweimaligen Anstriches auf den zuvor
aufgebrachten Edelputz. Das Bindemittel
besteht aus hochwertigem Reinacrylat. Der dauerhafte
ph-Wert > 8,0 und die besondere Rezeptur bieten einen
weitgehenden und dauerhaften Schutz gegen das Auftreten
von Algen und Pilze. Farbe algizid und fungizid
eingestellt mit hohem Bindemittelanteil aus
hochwertigem Reinacrylat Copolymer.
Die Beschichtung ist verseifungs-und lichtbeständig
und beständig gegen aggressive Industrieabgase.
Durch die spezielle Rezeptierung und den Einsatz von
IR-reflektierenden Pigmenten sind bis zu 25% geringere
Oberflächentemperaturen durch Sonneneinstrahlung
möglich sowie sehr kräftige und leuchtende Farbtöne
mischbar. Einsetzbar für Beschichtungen auf
WDV-Systeme mit einem Hellbezugswert < 20 sowie einen
TSR-Wert  25 (nach vorheriger Freigabe durch maxit).
Alle Farben der maxit-Farbtonkarte weisen einen TSR-
Wert  25
Die Gleichwertigkeit ist hierbei unbedingt ein
nachzuweisen!

Mindeststandzeit des Oberputzes je nach Witterung,

Farbtonzuschlag in separater Position.

Produkt: maxit intens Fassadenfarbe mit IR-Technologie

Farbton:  nach Vorgabe
Einheit: m²

**08.0030 Farbanstrichsystem auf Filzputz im Sockelbereich**
Aufbringen eines zweimaligen Anstriches als Vor- und
Deckanstrich im Sockelbereich. Mindeststandzeit
Filzputz je nach Witterung beachten.

Farbtonzuschlag in separater Position.

Produkt:  maxit Siliconharzfarbe A
  maxit Solarfarbe
  maxit Dispersionsfarbe A
  maxit intens Fassadenfarbe mit IR-Technologie
  maxit Sockelfarbe
Einheit: m²

*Hinweis*

**08.0031 Zulage Putz hell eingefärbt**
Oberputz wie vor beschrieben, jedoch in einem hellen
Farbton nach maxit Farbtonkarte eingefärbt.

Farbgruppe:  I

Farbton:  _________________
Einheit: m²

**08.0032 Zulage Putz mittel eingefärbt**
Oberputz wie vor beschrieben, jedoch in einem
mittelkraeftigen Farbton nach maxit Farbtonkarte
eingefärbt.

Farbgruppe:  II

Farbton:  _________________
Einheit: m²

**08.0033 Zulage Putz kräftig eingefärbt**
Oberputz wie vor beschrieben, jedoch in einem
kräftigen Farbton nach maxit Farbtonkarte
eingefärbt.

Farbgruppe:  III

Farbton:  _________________
Einheit: m²

**08.0034 Zulage Putz sehr kräftig eingefärbt**
Oberputz wie vor beschrieben, jedoch in einem
sehr kräftigen Farbton nach maxit Farbtonkarte
eingefärbt.

Farbgruppe:  IV

Farbton:  _________________
Einheit: m²

**08.0035 Zulage Putz sehr kräftig eingefärbt**
Oberputz wie vor beschrieben, jedoch in einem
sehr kräftigen Farbton nach maxit Farbtonkarte
eingefärbt.

Farbgruppe:  V

Farbton:  _________________
Einheit: m²

**08.0036 Zulage Putz sehr kräftig eingefärbt**
Oberputz wie vor beschrieben, jedoch in einem
sehr kräftigen Farbton nach maxit Farbtonkarte
eingefärbt.

Farbgruppe:  VI

Farbton:  _________________
Einheit: m²

**08.0037 Zulage Farbe hell eingefärbt**
Farbe wie vor beschrieben, jedoch in einem hellen
Farbton nach maxit Farbtonkarte eingefärbt.

Farbgruppe:  I

Farbton:  _________________
Einheit: m²

**08.0038 Zulage Farbe mittel eingefärbt**
Farbe wie vor beschrieben, jedoch in einem
mittelkräftigen Farbton nach maxit Farbtonkarte
eingefärbt.

Farbgruppe:  II

Farbton:  _________________
Einheit: m²

**08.0039 Zulage Farbe kräftig eingefärbt**
Farbe wie vor beschrieben, jedoch in einem kräftigen
Farbton nach maxit Farbtonkarte eingefärbt.

Farbgruppe:  III

Farbton:  _________________
Einheit: m²

**08.0040 Zulage Farbe sehr kräftig eingefärbt**
Farbe wie vor beschrieben, jedoch in einem
sehr kräftigen Farbton nach maxit Farbtonkarte
eingefärbt.

Farbgruppe:  IV
Farbton:  _________________
Einheit: m²

**08.0041 Zulage Farbe sehr kräftig eingefärbt**
Farbe wie vor beschrieben, jedoch in einem
sehr kräftigen Farbton nach maxit Farbtonkarte
eingefärbt.

Farbgruppe:  V
Farbton:  _________________
Einheit: m²

**08.0042 Zulage Farbe sehr kräftig eingefärbt**
Farbe wie vor beschrieben, jedoch in einem
sehr kräftigen Farbton nach maxit Farbtonkarte
eingefärbt.

Farbgruppe:  VI
Farbton:  _________________
Einheit: m²

**08.0043 Leibungen Anstrich**
Liefern und Auftragen eines Farbanstrichs wie zuvor
beschrieben im Bereich von Leibungen bei allen
Öffnungen (z.B. Fenster/Türen...).

Leibungstiefe: ___ mm

Farbanstrich:  _ einfach
  _ zweifach
Einheit: lfm

**08.0044 Gerüstverankerungen schliessen**
Vorhandene Löcher der Gerüstverankerungen
fachgerecht schliessen incl. aller
hierfür erforderlichen Materialien.
Einheit: St.

### 09 RAPPORTARBEITEN

**09.0001 Vorarbeiter Mittellohn**
Rapportleistung für unvorhergesehene Arbeiten. Die
Arbeiten sind nur in Absprache und nach Genehmigung
durch die Bauleitung auszuführen.

Mittellohn Vorarbeiter
Einheit: Std

**09.0002 Facharbeiter Mittellohn**
Rapportleistung für unvorhergesehene Arbeiten. Die
Arbeiten sind nur in Absprache und nach Genehmigung
durch die Bauleitung auszuführen.

Mittellohn Facharbeiter
Einheit: Std

**09.0003 Bauhelfer Mittellohn**
Rapportleistung für unvorhergesehene Arbeiten. Die
Arbeiten sind nur in Absprache und nach Genehmigung
durch die Bauleitung auszuführen.

Mittellohn Bauhelfer
Einheit: Std
